# BATERIAS ITALSAN

- Propiedad del archivo: RIB Spain
- Formato: FIEBDC-3/2016
- Programa: Presto 20.01
- Tipo: lista de precios
- Fecha de los precios: 15/01/2014
- Divisa: EUR
- IVA: 8 %
- Código: Baterías ITALSAN

## UnBAT Precios unitarios de Baterías y Colectores en PPR de ITALSAN

### BatPletina Batería PPR Pletina

#### BatPleBan Batería PPR Pletina toma Bandera

##### BatPleBan2F Batería PPR Pletina toma Bandera 2 Filas / n contadores

**2004** Ud Batería PPR Pletina toma Bandera 2/4 (material)
Precio: 114.12
Batería toma bandera en polipropileno copolímero random (PP-R) para centralización de contadores de agua, de 2 filas para 4 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2004 de la serie de Baterías para contadores de agua de ITALSAN.

**2006** Ud Batería PPR Pletina toma Bandera 2/6 (material)
Precio: 123.12
Batería toma bandera en polipropileno copolímero random (PP-R) para centralización de contadores de agua, de 2 filas para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2006 de la serie de Baterías para contadores de agua de ITALSAN.

**2008** Ud Batería PPR Pletina toma Bandera 2/8 (material)
Precio: 154.8
Batería toma bandera en polipropileno copolímero random (PP-R) para centralización de contadores de agua, de 2 filas para 8 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2008 de la serie de Baterías para contadores de agua de ITALSAN.

**2010** Ud Batería PPR Pletina toma Bandera 2/10 (material)
Precio: 167.3
Batería toma bandera en polipropileno copolímero random (PP-R) para centralización de contadores de agua, de 2 filas para 10 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2010 de la serie de Baterías para contadores de agua de ITALSAN.

**2012** Ud Batería PPR Pletina toma Bandera 2/12 (material)
Precio: 183.73
Batería toma bandera en polipropileno copolímero random (PP-R) para centralización de contadores de agua, de 2 filas para 12 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2012 de la serie de Baterías para contadores de agua de ITALSAN.

**2014** Ud Batería PPR Pletina toma Bandera 2/14 (material)
Precio: 206.43
Batería toma bandera en polipropileno copolímero random (PP-R) para centralización de contadores de agua, de 2 filas para 14 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2014 de la serie de Baterías para contadores de agua de ITALSAN.

**2016** Ud Batería PPR Pletina toma Bandera 2/16 (material)
Precio: 222.94
Batería toma bandera en polipropileno copolímero random (PP-R) para centralización de contadores de agua, de 2 filas para 16 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2016 de la serie de Baterías para contadores de agua de ITALSAN.

**2018** Ud Batería PPR Pletina toma Bandera 2/18 (material)
Precio: 236.43
Batería toma bandera en polipropileno copolímero random (PP-R) para centralización de contadores de agua, de 2 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2018 de la serie de Baterías para contadores de agua de ITALSAN.

**2020** Ud Batería PPR Pletina toma Bandera 2/20 (material)
Precio: 251.21
Batería toma bandera en polipropileno copolímero random (PP-R) para centralización de contadores de agua, de 2 filas para 20 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2020 de la serie de Baterías para contadores de agua de ITALSAN.

**2022** Ud Batería PPR Pletina toma Bandera 2/22 (material)
Precio: 268.7
Batería toma bandera en polipropileno copolímero random (PP-R) para centralización de contadores de agua, de 2 filas para 22 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2022 de la serie de Baterías para contadores de agua de ITALSAN.

**2024** Ud Batería PPR Pletina toma Bandera 2/24 (material)
Precio: 282.48
Batería toma bandera en polipropileno copolímero random (PP-R) para centralización de contadores de agua, de 2 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2024 de la serie de Baterías para contadores de agua de ITALSAN.

**2026** Ud Batería PPR Pletina toma Bandera 2/26 (material)
Precio: 294
Batería toma bandera en polipropileno copolímero random (PP-R) para centralización de contadores de agua, de 2 filas para 26 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2026 de la serie de Baterías para contadores de agua de ITALSAN.

**2028** Ud Batería PPR Pletina toma Bandera 2/28 (material)
Precio: 309.53
Batería toma bandera en polipropileno copolímero random (PP-R) para centralización de contadores de agua, de 2 filas para 28 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2028 de la serie de Baterías para contadores de agua de ITALSAN.

**2030** Ud Batería PPR Pletina toma Bandera 2/30 (material)
Precio: 327.51
Batería toma bandera en polipropileno copolímero random (PP-R) para centralización de contadores de agua, de 2 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2030 de la serie de Baterías para contadores de agua de ITALSAN.

##### BatPleBan3F Batería PPR Pletina toma Bandera 3 Filas / n contadores

**3006** Ud Batería PPR Pletina toma Bandera 3/6 (material)
Precio: 152.71
Batería toma bandera en polipropileno copolímero random (PP-R) para centralización de contadores de agua, de 3 filas para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3006 de la serie de Baterías para contadores de agua de ITALSAN.

**3009** Ud Batería PPR Pletina toma Bandera 3/9 (material)
Precio: 197.73
Batería toma bandera en polipropileno copolímero random (PP-R) para centralización de contadores de agua, de 3 filas para 9 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3009 de la serie de Baterías para contadores de agua de ITALSAN.

**3012** Ud Batería PPR Pletina toma Bandera 3/12 (material)
Precio: 229.46
Batería toma bandera en polipropileno copolímero random (PP-R) para centralización de contadores de agua, de 3 filas para 12 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3012 de la serie de Baterías para contadores de agua de ITALSAN.

**3015** Ud Batería PPR Pletina toma Bandera 3/15 (material)
Precio: 251.87
Batería toma bandera en polipropileno copolímero random (PP-R) para centralización de contadores de agua, de 3 filas para 15 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3015 de la serie de Baterías para contadores de agua de ITALSAN.

**3018** Ud Batería PPR Pletina toma Bandera 3/18 (material)
Precio: 272.15
Batería toma bandera en polipropileno copolímero random (PP-R) para centralización de contadores de agua, de 3 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3018 de la serie de Baterías para contadores de agua de ITALSAN.

**3021** Ud Batería PPR Pletina toma Bandera 3/21 (material)
Precio: 294.83
Batería toma bandera en polipropileno copolímero random (PP-R) para centralización de contadores de agua, de 3 filas para 21 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3021 de la serie de Baterías para contadores de agua de ITALSAN.

**3024** Ud Batería PPR Pletina toma Bandera 3/24 (material)
Precio: 315.12
Batería toma bandera en polipropileno copolímero random (PP-R) para centralización de contadores de agua, de 3 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3024 de la serie de Baterías para contadores de agua de ITALSAN.

**3027** Ud Batería PPR Pletina toma Bandera 3/27 (material)
Precio: 334.32
Batería toma bandera en polipropileno copolímero random (PP-R) para centralización de contadores de agua, de 3 filas para 27 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3027 de la serie de Baterías para contadores de agua de ITALSAN.

**3030** Ud Batería PPR Pletina toma Bandera 3/30 (material)
Precio: 353.84
Batería toma bandera en polipropileno copolímero random (PP-R) para centralización de contadores de agua, de 3 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3030 de la serie de Baterías para contadores de agua de ITALSAN.

**3033** Ud Batería PPR Pletina toma Bandera 3/33 (material)
Precio: 452.3
Batería toma bandera en polipropileno copolímero random (PP-R) para centralización de contadores de agua, de 3 filas para 33 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3033 de la serie de Baterías para contadores de agua de ITALSAN.

**3036** Ud Batería PPR Pletina toma Bandera 3/36 (material)
Precio: 481.28
Batería toma bandera en polipropileno copolímero random (PP-R) para centralización de contadores de agua, de 3 filas para 36 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3036 de la serie de Baterías para contadores de agua de ITALSAN.

**3039** Ud Batería PPR Pletina toma Bandera 3/39 (material)
Precio: 505.52
Batería toma bandera en polipropileno copolímero random (PP-R) para centralización de contadores de agua, de 3 filas para 39 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3039 de la serie de Baterías para contadores de agua de ITALSAN.

**3042** Ud Batería PPR Pletina toma Bandera 3/42 (material)
Precio: 536.4
Batería toma bandera en polipropileno copolímero random (PP-R) para centralización de contadores de agua, de 3 filas para 42 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3042 de la serie de Baterías para contadores de agua de ITALSAN.

**3045** Ud Batería PPR Pletina toma Bandera 3/45 (material)
Precio: 560.7
Batería toma bandera en polipropileno copolímero random (PP-R) para centralización de contadores de agua, de 3 filas para 45 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3045 de la serie de Baterías para contadores de agua de ITALSAN.

#### BatPleDA Batería PPR Pletina toma Doble Alimentación

##### BatPleDA2F Bateria PPR Pletina toma Doble Alimentación 2 Filas / n contadores

**2618** Ud Batería PPR Pletina toma Doble Alimentación 2/18 (material)
Precio: 272.98
Batería toma doble alimentación en polipropileno copolímero random (PP-R) para centralización de contadores de agua, de 2 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2218 de la serie de Baterías para contadores de agua de ITALSAN.

**2620** Ud Batería PPR Pletina toma Doble Alimentación 2/20 (material)
Precio: 287.94
Batería toma doble alimentación en polipropileno copolímero random (PP-R) para centralización de contadores de agua, de 2 filas para 20 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2220 de la serie de Baterías para contadores de agua de ITALSAN.

**2622** Ud Batería PPR Pletina toma Doble Alimentación 2/22 (material)
Precio: 294.41
Batería toma doble alimentación en polipropileno copolímero random (PP-R) para centralización de contadores de agua, de 2 filas para 22 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2222 de la serie de Baterías para contadores de agua de ITALSAN.

**2624** Ud Batería PPR Pletina toma Doble Alimentación 2/24 (material)
Precio: 299.22
Batería toma doble alimentación en polipropileno copolímero random (PP-R) para centralización de contadores de agua, de 2 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2224 de la serie de Baterías para contadores de agua de ITALSAN.

**2626** Ud Batería PPR Pletina toma Doble Alimentación 2/26 (material)
Precio: 308.45
Batería toma doble alimentación en polipropileno copolímero random (PP-R) para centralización de contadores de agua, de 2 filas para 26 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2226 de la serie de Baterías para contadores de agua de ITALSAN.

**2628** Ud Batería PPR Pletina toma Doble Alimentación 2/28 (material)
Precio: 325.92
Batería toma doble alimentación en polipropileno copolímero random (PP-R) para centralización de contadores de agua, de 2 filas para 28 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2228 de la serie de Baterías para contadores de agua de ITALSAN.

**2630** Ud Batería PPR Pletina toma Doble Alimentación 2/30 (material)
Precio: 343.26
Batería toma doble alimentación en polipropileno copolímero random (PP-R) para centralización de contadores de agua, de 2 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2230 de la serie de Baterías para contadores de agua de ITALSAN.

##### BatPleDA3F Bateria PPR Pletina toma Doble Alimentación 3 Filas / n contadores

**3618** Ud Batería PPR Pletina toma Doble Alimentación 3/18 (material)
Precio: 290.24
Batería toma doble alimentación en polipropileno copolímero random (PP-R) para centralización de contadores de agua, de 3 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3618 de la serie de Baterías para contadores de agua de ITALSAN.

**3621** Ud Batería PPR Pletina toma Doble Alimentación 3/21 (material)
Precio: 308.18
Batería toma doble alimentación en polipropileno copolímero random (PP-R) para centralización de contadores de agua, de 3 filas para 21 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3621 de la serie de Baterías para contadores de agua de ITALSAN.

**3624** Ud Batería PPR Pletina toma Doble Alimentación 3/24 (material)
Precio: 328.86
Batería toma doble alimentación en polipropileno copolímero random (PP-R) para centralización de contadores de agua, de 3 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3624 de la serie de Baterías para contadores de agua de ITALSAN.

**3627** Ud Batería PPR Pletina toma Doble Alimentación 3/27 (material)
Precio: 348.88
Batería toma doble alimentación en polipropileno copolímero random (PP-R) para centralización de contadores de agua, de 3 filas para 27 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3627 de la serie de Baterías para contadores de agua de ITALSAN.

**3630** Ud Batería PPR Pletina toma Doble Alimentación 3/30 (material)
Precio: 368.26
Batería toma doble alimentación en polipropileno copolímero random (PP-R) para centralización de contadores de agua, de 3 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3630 de la serie de Baterías para contadores de agua de ITALSAN.

**3633** Ud Batería PPR Pletina toma Doble Alimentación 3/33 (material)
Precio: 483.57
Batería toma doble alimentación en polipropileno copolímero random (PP-R) para centralización de contadores de agua, de 3 filas para 33 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3633 de la serie de Baterías para contadores de agua de ITALSAN.

**3636** Ud Batería PPR Pletina toma Doble Alimentación 3/36 (material)
Precio: 517.64
Batería toma doble alimentación en polipropileno copolímero random (PP-R) para centralización de contadores de agua, de 3 filas para 36 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3636 de la serie de Baterías para contadores de agua de ITALSAN.

**3639** Ud Batería PPR Pletina toma Doble Alimentación 3/39 (material)
Precio: 536.05
Batería toma doble alimentación en polipropileno copolímero random (PP-R) para centralización de contadores de agua, de 3 filas para 39 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3639 de la serie de Baterías para contadores de agua de ITALSAN.

**3642** Ud Batería PPR Pletina toma Doble Alimentación 3/42 (material)
Precio: 547.83
Batería toma doble alimentación en polipropileno copolímero random (PP-R) para centralización de contadores de agua, de 3 filas para 42 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3642 de la serie de Baterías para contadores de agua de ITALSAN.

**3645** Ud Batería PPR Pletina toma Doble Alimentación 3/45 (material)
Precio: 580.56
Batería toma doble alimentación en polipropileno copolímero random (PP-R) para centralización de contadores de agua, de 3 filas para 45 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3645 de la serie de Baterías para contadores de agua de ITALSAN.

#### BatPleCE Batería PPR Pletina toma Central / Central Invertida

##### BatPleCE2F Batería PPR Pletina toma Central / Central Invertida 2 Filas / n contadores

**21082507** Ud Batería PPR Pletina toma Central / Central Invertida 2/8 (material)
Precio: 260.9
Batería toma central / central invertida en polipropileno copolímero random (PP-R) para centralización de contadores de agua, de 2 filas para 8/7 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2108/2507 de la serie de Baterías para contadores de agua de ITALSAN.

**21102509** Ud Batería PPR Pletina toma Central / Central Invertida 2/10 (material)
Precio: 274.18
Batería toma central / central invertida en polipropileno copolímero random (PP-R) para centralización de contadores de agua, de 2 filas para 10/9 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2110/2509 de la serie de Baterías para contadores de agua de ITALSAN.

**21122511** Ud Batería PPR Pletina toma Central / Central Invertida 2/12 (material)
Precio: 282.65
Batería toma central / central invertida en polipropileno copolímero random (PP-R) para centralización de contadores de agua, de 2 filas para 12/11 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2112/2511 de la serie de Baterías para contadores de agua de ITALSAN.

**21142513** Ud Batería PPR Pletina toma Central / Central Invertida 2/14 (material)
Precio: 297.14
Batería toma central / central invertida en polipropileno copolímero random (PP-R) para centralización de contadores de agua, de 2 filas para 14/13 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2114/2513 de la serie de Baterías para contadores de agua de ITALSAN.

**21162515** Ud Batería PPR Pletina toma Central / Central Invertida 2/16 (material)
Precio: 318.9
Batería toma central / central invertida en polipropileno copolímero random (PP-R) para centralización de contadores de agua, de 2 filas para 16/15 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2116/2515 de la serie de Baterías para contadores de agua de ITALSAN.

**21182517** Ud Batería PPR Pletina toma Central / Central Invertida 2/18 (material)
Precio: 340.63
Batería toma central / central invertida en polipropileno copolímero random (PP-R) para centralización de contadores de agua, de 2 filas para 18/17 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2118/2517 de la serie de Baterías para contadores de agua de ITALSAN.

**21202519** Ud Batería PPR Pletina toma Central / Central Invertida 2/20 (material)
Precio: 362.38
Batería toma central / central invertida en polipropileno copolímero random (PP-R) para centralización de contadores de agua, de 2 filas para 20/19 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2120/2519 de la serie de Baterías para contadores de agua de ITALSAN.

**21222521** Ud Batería PPR Pletina toma Central / Central Invertida 2/22 (material)
Precio: 388.1
Batería toma central / central invertida en polipropileno copolímero random (PP-R) para centralización de contadores de agua, de 2 filas para 22/21 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2122/2521 de la serie de Baterías para contadores de agua de ITALSAN.

**21242523** Ud Batería PPR Pletina toma Central / Central Invertida 2/24 (material)
Precio: 412.39
Batería toma central / central invertida en polipropileno copolímero random (PP-R) para centralización de contadores de agua, de 2 filas para 24/23 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2124/2523 de la serie de Baterías para contadores de agua de ITALSAN.

**21262525** Ud Batería PPR Pletina toma Central / Central Invertida 2/26 (material)
Precio: 433.04
Batería toma central / central invertida en polipropileno copolímero random (PP-R) para centralización de contadores de agua, de 2 filas para 26/25 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2126/2525 de la serie de Baterías para contadores de agua de ITALSAN.

**21282527** Ud Batería PPR Pletina toma Central / Central Invertida 2/28 (material)
Precio: 456.6
Batería toma central / central invertida en polipropileno copolímero random (PP-R) para centralización de contadores de agua, de 2 filas para 28/27 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2128/2527 de la serie de Baterías para contadores de agua de ITALSAN.

**21302529** Ud Batería PPR Pletina toma Central / Central Invertida 2/30 (material)
Precio: 482.32
Batería toma central / central invertida en polipropileno copolímero random (PP-R) para centralización de contadores de agua, de 2 filas para 30/29 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2130/2529 de la serie de Baterías para contadores de agua de ITALSAN.

##### BatPleCE3F Batería PPR Pletina toma Central / Central Invertida 3 Filas / n contadores

**31123511** Ud Batería PPR Pletina toma Central / Central Invertida 3/12 (material)
Precio: 347.88
Batería toma central / central invertida en polipropileno copolímero random (PP-R) para centralización de contadores de agua, de 3 filas para 12/11 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3112/3511 de la serie de Baterías para contadores de agua de ITALSAN.

**31153514** Ud Batería PPR Pletina toma Central / Central Invertida 3/15 (material)
Precio: 362.38
Batería toma central / central invertida en polipropileno copolímero random (PP-R) para centralización de contadores de agua, de 3 filas para 15/14 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3115/3514 de la serie de Baterías para contadores de agua de ITALSAN.

**31183517** Ud Batería PPR Pletina toma Central / Central Invertida 3/18 (material)
Precio: 384.13
Batería toma central / central invertida en polipropileno copolímero random (PP-R) para centralización de contadores de agua, de 3 filas para 18/17 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3118/3517 de la serie de Baterías para contadores de agua de ITALSAN.

**31213520** Ud Batería PPR Pletina toma Central / Central Invertida 3/21 (material)
Precio: 405.86
Batería toma central / central invertida en polipropileno copolímero random (PP-R) para centralización de contadores de agua, de 3 filas para 21/20 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3121/3520 de la serie de Baterías para contadores de agua de ITALSAN.

**31243523** Ud Batería PPR Pletina toma Central / Central Invertida 3/24 (material)
Precio: 434.85
Batería toma central / central invertida en polipropileno copolímero random (PP-R) para centralización de contadores de agua, de 3 filas para 24/23 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3124/3523 de la serie de Baterías para contadores de agua de ITALSAN.

**31273526** Ud Batería PPR Pletina toma Central / Central Invertida 3/27 (material)
Precio: 456.6
Batería toma central / central invertida en polipropileno copolímero random (PP-R) para centralización de contadores de agua, de 3 filas para 27/26 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3127/3526 de la serie de Baterías para contadores de agua de ITALSAN.

**31303529** Ud Batería PPR Pletina toma Central / Central Invertida 3/30 (material)
Precio: 478.33
Batería toma central / central invertida en polipropileno copolímero random (PP-R) para centralización de contadores de agua, de 3 filas para 30/29 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3130/3529 de la serie de Baterías para contadores de agua de ITALSAN.

**31333532** Ud Batería PPR Pletina toma Central / Central Invertida 3/33 (material)
Precio: 525.44
Batería toma central / central invertida en polipropileno copolímero random (PP-R) para centralización de contadores de agua, de 3 filas para 33/32 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3133/3532 de la serie de Baterías para contadores de agua de ITALSAN.

**31363535** Ud Batería PPR Pletina toma Central / Central Invertida 3/36 (material)
Precio: 558.06
Batería toma central / central invertida en polipropileno copolímero random (PP-R) para centralización de contadores de agua, de 3 filas para 36/35 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3136/3535 de la serie de Baterías para contadores de agua de ITALSAN.

**31393538** Ud Batería PPR Pletina toma Central / Central Invertida 3/39 (material)
Precio: 587.05
Batería toma central / central invertida en polipropileno copolímero random (PP-R) para centralización de contadores de agua, de 3 filas para 39/38 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3139/3538 de la serie de Baterías para contadores de agua de ITALSAN.

**31423541** Ud Batería PPR Pletina toma Central / Central Invertida 3/42 (material)
Precio: 605.53
Batería toma central / central invertida en polipropileno copolímero random (PP-R) para centralización de contadores de agua, de 3 filas para 42/41 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3142/3541 de la serie de Baterías para contadores de agua de ITALSAN.

**31453544** Ud Batería PPR Pletina toma Central / Central Invertida 3/45 (material)
Precio: 638.5
Batería toma central / central invertida en polipropileno copolímero random (PP-R) para centralización de contadores de agua, de 3 filas para 45/44 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3145/3544 de la serie de Baterías para contadores de agua de ITALSAN.

#### BatPleINSUB Batería PPR Pletina toma invertida salida submarino

##### BatPleINSUB2F Batería PPR Pletina toma Invertida salida submarina 2 Filas / n contadores

**2507S** Batería PPR Pletina toma central salida submarino 2/8
Precio: 313.49
Batería toma central salida submarino en polipropileno copolímero random (PP-R) para centralización de contadores de agua, de 2 filas para 8 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2507S de la serie de Baterías para contadores de agua de ITALSAN.

**2509S** Batería PPR Pletina toma central salida submarino 2/10
Precio: 326.97
Batería toma central salida submarino en polipropileno copolímero random (PP-R) para centralización de contadores de agua, de 2 filas para 10 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2509S de la serie de Baterías para contadores de agua de ITALSAN.

**2511S** Batería PPR Pletina toma central salida submarino 2/12
Precio: 335.43
Batería toma central salida submarino en polipropileno copolímero random (PP-R) para centralización de contadores de agua, de 2 filas para 12 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2511S de la serie de Baterías para contadores de agua de ITALSAN.

**2513S** Batería PPR Pletina toma central salida submarino 2/14
Precio: 349.92
Batería toma central salida submarino en polipropileno copolímero random (PP-R) para centralización de contadores de agua, de 2 filas para 14 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2513S de la serie de Baterías para contadores de agua de ITALSAN.

**2515S** Batería PPR Pletina toma central salida submarino 2/16
Precio: 371.68
Batería toma central salida submarino en polipropileno copolímero random (PP-R) para centralización de contadores de agua, de 2 filas para 16 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2515S de la serie de Baterías para contadores de agua de ITALSAN.

**2517S** Batería PPR Pletina toma central salida submarino 2/18
Precio: 393.41
Batería toma central salida submarino en polipropileno copolímero random (PP-R) para centralización de contadores de agua, de 2 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2517S de la serie de Baterías para contadores de agua de ITALSAN.

**2519S** Batería PPR Pletina toma central salida submarino 2/20
Precio: 415.17
Batería toma central salida submarino en polipropileno copolímero random (PP-R) para centralización de contadores de agua, de 2 filas para 20 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2519S de la serie de Baterías para contadores de agua de ITALSAN.

**2521S** Batería PPR Pletina toma central salida submarino 2/22
Precio: 440.89
Batería toma central salida submarino en polipropileno copolímero random (PP-R) para centralización de contadores de agua, de 2 filas para 22 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2521S de la serie de Baterías para contadores de agua de ITALSAN.

**2523S** Batería PPR Pletina toma central salida submarino 2/24
Precio: 465.18
Batería toma central salida submarino en polipropileno copolímero random (PP-R) para centralización de contadores de agua, de 2 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2523S de la serie de Baterías para contadores de agua de ITALSAN.

**2525S** Batería PPR Pletina toma central salida submarino 2/26
Precio: 485.82
Batería toma central salida submarino en polipropileno copolímero random (PP-R) para centralización de contadores de agua, de 2 filas para 26 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2525S de la serie de Baterías para contadores de agua de ITALSAN.

**2527S** Batería PPR Pletina toma central salida submarino 2/28
Precio: 509.39
Batería toma central salida submarino en polipropileno copolímero random (PP-R) para centralización de contadores de agua, de 2 filas para 28 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2527S de la serie de Baterías para contadores de agua de ITALSAN.

**2529S** Batería PPR Pletina toma central salida submarino 2/30
Precio: 535.11
Batería toma central salida submarino en polipropileno copolímero random (PP-R) para centralización de contadores de agua, de 2 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2529S de la serie de Baterías para contadores de agua de ITALSAN.

##### BatPleINSUB3F Batería PPR Pletina toma Invertida salida submarina 3 Filas / n contadores

**3511S** Batería PPR Pletina toma central salida submarino 3/11
Precio: 400.67
Batería toma central salida submarino en polipropileno copolímero random (PP-R) para centralización de contadores de agua, de 3 filas para 11 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3511S de la serie de Baterías para contadores de agua de ITALSAN.

**3514S** Batería PPR Pletina toma central salida submarino 3/14
Precio: 415.17
Batería toma central salida submarino en polipropileno copolímero random (PP-R) para centralización de contadores de agua, de 3 filas para 14 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3514S de la serie de Baterías para contadores de agua de ITALSAN.

**3517S** Batería PPR Pletina toma central salida submarino 3/17
Precio: 436.91
Batería toma central salida submarino en polipropileno copolímero random (PP-R) para centralización de contadores de agua, de 3 filas para 17 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3517S de la serie de Baterías para contadores de agua de ITALSAN.

**3520S** Batería PPR Pletina toma central salida submarino 3/20
Precio: 458.65
Batería toma central salida submarino en polipropileno copolímero random (PP-R) para centralización de contadores de agua, de 3 filas para 20 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3520S de la serie de Baterías para contadores de agua de ITALSAN.

**3523S** Batería PPR Pletina toma central salida submarino 3/23
Precio: 487.63
Batería toma central salida submarino en polipropileno copolímero random (PP-R) para centralización de contadores de agua, de 3 filas para 23 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3523S de la serie de Baterías para contadores de agua de ITALSAN.

**3526S** Batería PPR Pletina toma central salida submarino 3/26
Precio: 509.39
Batería toma central salida submarino en polipropileno copolímero random (PP-R) para centralización de contadores de agua, de 3 filas para 26 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3526S de la serie de Baterías para contadores de agua de ITALSAN.

**3529S** Batería PPR Pletina toma central salida submarino 3/29
Precio: 531.12
Batería toma central salida submarino en polipropileno copolímero random (PP-R) para centralización de contadores de agua, de 3 filas para 29 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3529S de la serie de Baterías para contadores de agua de ITALSAN.

**3532S** Batería PPR Pletina toma central salida submarino 3/32
Precio: 578.22
Batería toma central salida submarino en polipropileno copolímero random (PP-R) para centralización de contadores de agua, de 3 filas para 32 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3532S de la serie de Baterías para contadores de agua de ITALSAN.

**3535S** Batería PPR Pletina toma central salida submarino 3/35
Precio: 610.85
Batería toma central salida submarino en polipropileno copolímero random (PP-R) para centralización de contadores de agua, de 3 filas para 35 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3535S de la serie de Baterías para contadores de agua de ITALSAN.

**3538S** Batería PPR Pletina toma central salida submarino 3/38
Precio: 639.84
Batería toma central salida submarino en polipropileno copolímero random (PP-R) para centralización de contadores de agua, de 3 filas para 38 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3538S de la serie de Baterías para contadores de agua de ITALSAN.

**3541S** Batería PPR Pletina toma central salida submarino 3/41
Precio: 658.31
Batería toma central salida submarino en polipropileno copolímero random (PP-R) para centralización de contadores de agua, de 3 filas para 41 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3541S de la serie de Baterías para contadores de agua de ITALSAN.

**3544S** Batería PPR Pletina toma central salida submarino 3/44
Precio: 691.29
Batería toma central salida submarino en polipropileno copolímero random (PP-R) para centralización de contadores de agua, de 3 filas para 44 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3544S de la serie de Baterías para contadores de agua de ITALSAN.

#### BatPleLA Batería PPR Pletina toma Lateral Inferior / Lateral Superior

##### BatPleLA2F Batería PPR Pletina toma Lateral Inferior / Lateral Superior 2 Filas / n contadores

**22042304** Ud Batería PPR Pletina toma Lateral inferior / Lateral superior 2/4 (material)
Precio: 137.7
Batería toma lateral inferior / lateral superior en polipropileno copolímero random (PP-R) para centralización de contadores de agua, de 2 filas para 4 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2204/2304 de la serie de Baterías para contadores de agua de ITALSAN.

**22062306** Ud Batería PPR Pletina toma Lateral inferior / Lateral superior 2/6 (material)
Precio: 148.57
Batería toma lateral inferior / lateral superior en polipropileno copolímero random (PP-R) para centralización de contadores de agua, de 2 filas para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2206/2306 de la serie de Baterías para contadores de agua de ITALSAN.

**22082308** Ud Batería PPR Pletina toma Lateral inferior / Lateral superior 2/8 (material)
Precio: 184.81
Batería toma lateral inferior / lateral superior en polipropileno copolímero random (PP-R) para centralización de contadores de agua, de 2 filas para 8 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2208/2308 de la serie de Baterías para contadores de agua de ITALSAN.

**22102310** Ud Batería PPR Pletina toma Lateral inferior / Lateral superior 2/10 (material)
Precio: 198.59
Batería toma lateral inferior / lateral superior en polipropileno copolímero random (PP-R) para centralización de contadores de agua, de 2 filas para 10 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2210/2310 de la serie de Baterías para contadores de agua de ITALSAN.

**22122312** Ud Batería PPR Pletina toma Lateral inferior / Lateral superior 2/12 (material)
Precio: 214.53
Batería toma lateral inferior / lateral superior en polipropileno copolímero random (PP-R) para centralización de contadores de agua, de 2 filas para 12 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2212/2312 de la serie de Baterías para contadores de agua de ITALSAN.

**22142314** Ud Batería PPR Pletina toma Lateral inferior / Lateral superior 2/14 (material)
Precio: 229.38
Batería toma lateral inferior / lateral superior en polipropileno copolímero random (PP-R) para centralización de contadores de agua, de 2 filas para 14 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2214/2314 de la serie de Baterías para contadores de agua de ITALSAN.

**22162316** Ud Batería PPR Pletina toma Lateral inferior / Lateral superior 2/16 (material)
Precio: 246.42
Batería toma lateral inferior / lateral superior en polipropileno copolímero random (PP-R) para centralización de contadores de agua, de 2 filas para 16 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2216/2316 de la serie de Baterías para contadores de agua de ITALSAN.

**22182318** Ud Batería PPR Pletina toma Lateral inferior / Lateral superior 2/18 (material)
Precio: 261.26
Batería toma lateral inferior / lateral superior en polipropileno copolímero random (PP-R) para centralización de contadores de agua, de 2 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2218/2318 de la serie de Baterías para contadores de agua de ITALSAN.

**22202320** Ud Batería PPR Pletina toma Lateral inferior / Lateral superior 2/20 (material)
Precio: 277.59
Batería toma lateral inferior / lateral superior en polipropileno copolímero random (PP-R) para centralización de contadores de agua, de 2 filas para 20 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2220/2320 de la serie de Baterías para contadores de agua de ITALSAN.

**22222322** Ud Batería PPR Pletina toma Lateral inferior / Lateral superior 2/22 (material)
Precio: 297.14
Batería toma lateral inferior / lateral superior en polipropileno copolímero random (PP-R) para centralización de contadores de agua, de 2 filas para 22 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2222/2322 de la serie de Baterías para contadores de agua de ITALSAN.

**22242324** Ud Batería PPR Pletina toma Lateral inferior / Lateral superior 2/24 (material)
Precio: 312.37
Batería toma lateral inferior / lateral superior en polipropileno copolímero random (PP-R) para centralización de contadores de agua, de 2 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2224/2324 de la serie de Baterías para contadores de agua de ITALSAN.

**22262326** Ud Batería PPR Pletina toma Lateral inferior / Lateral superior 2/26 (material)
Precio: 325.4
Batería toma lateral inferior / lateral superior en polipropileno copolímero random (PP-R) para centralización de contadores de agua, de 2 filas para 26 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2226/2326 de la serie de Baterías para contadores de agua de ITALSAN.

**22282328** Ud Batería PPR Pletina toma Lateral inferior / Lateral superior 2/28 (material)
Precio: 342.44
Batería toma lateral inferior / lateral superior en polipropileno copolímero random (PP-R) para centralización de contadores de agua, de 2 filas para 28 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2228/2328 de la serie de Baterías para contadores de agua de ITALSAN.

**22302330** Ud Batería PPR Pletina toma Lateral inferior / Lateral superior 2/30 (material)
Precio: 362.38
Batería toma lateral inferior / lateral superior en polipropileno copolímero random (PP-R) para centralización de contadores de agua, de 2 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2230/2330 de la serie de Baterías para contadores de agua de ITALSAN.

##### BatPleLA3F Batería PPR Pletina toma Lateral Inferior / Lateral Superior 3 Filas / n contadores

**32063306** Ud Batería PPR Pletina toma Lateral inferior / Lateral superior 3/6 (material)
Precio: 195.68
Batería toma lateral inferior / lateral superior en polipropileno copolímero random (PP-R) para centralización de contadores de agua, de 3 filas para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3206/3306 de la serie de Baterías para contadores de agua de ITALSAN.

**32093309** Ud Batería PPR Pletina toma Lateral inferior / Lateral superior 3/9 (material)
Precio: 231.92
Batería toma lateral inferior / lateral superior en polipropileno copolímero random (PP-R) para centralización de contadores de agua, de 3 filas para 9 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3209/3309 de la serie de Baterías para contadores de agua de ITALSAN.

**32123312** Ud Batería PPR Pletina toma Lateral inferior / Lateral superior 3/12 (material)
Precio: 254.03
Batería toma lateral inferior / lateral superior en polipropileno copolímero random (PP-R) para centralización de contadores de agua, de 3 filas para 12 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3212/3312 de la serie de Baterías para contadores de agua de ITALSAN.

**32153315** Ud Batería PPR Pletina toma Lateral inferior / Lateral superior 3/15 (material)
Precio: 278.31
Batería toma lateral inferior / lateral superior en polipropileno copolímero random (PP-R) para centralización de contadores de agua, de 3 filas para 15 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3215/3315 de la serie de Baterías para contadores de agua de ITALSAN.

**32183318** Ud Batería PPR Pletina toma Lateral inferior / Lateral superior 3/18 (material)
Precio: 300.76
Batería toma lateral inferior / lateral superior en polipropileno copolímero random (PP-R) para centralización de contadores de agua, de 3 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3218/3318 de la serie de Baterías para contadores de agua de ITALSAN.

**32213321** Ud Batería PPR Pletina toma Lateral inferior / Lateral superior 3/21 (material)
Precio: 326.15
Batería toma lateral inferior / lateral superior en polipropileno copolímero random (PP-R) para centralización de contadores de agua, de 3 filas para 21 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3221/3321 de la serie de Baterías para contadores de agua de ITALSAN.

**32243324** Ud Batería PPR Pletina toma Lateral inferior / Lateral superior 3/24 (material)
Precio: 348.24
Batería toma lateral inferior / lateral superior en polipropileno copolímero random (PP-R) para centralización de contadores de agua, de 3 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3224/3324 de la serie de Baterías para contadores de agua de ITALSAN.

**32273327** Ud Batería PPR Pletina toma Lateral inferior / Lateral superior 3/27 (material)
Precio: 369.63
Batería toma lateral inferior / lateral superior en polipropileno copolímero random (PP-R) para centralización de contadores de agua, de 3 filas para 27 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3227/3327 de la serie de Baterías para contadores de agua de ITALSAN.

**32303330** Ud Batería PPR Pletina toma Lateral inferior / Lateral superior 3/30 (material)
Precio: 391.38
Batería toma lateral inferior / lateral superior en polipropileno copolímero random (PP-R) para centralización de contadores de agua, de 3 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3230/3330 de la serie de Baterías para contadores de agua de ITALSAN.

**32333333** Ud Batería PPR Pletina toma Lateral inferior / Lateral superior 3/33 (material)
Precio: 500.08
Batería toma lateral inferior / lateral superior en polipropileno copolímero random (PP-R) para centralización de contadores de agua, de 3 filas para 33 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3233/3333 de la serie de Baterías para contadores de agua de ITALSAN.

**32363336** Ud Batería PPR Pletina toma Lateral inferior / Lateral superior 3/36 (material)
Precio: 532.33
Batería toma lateral inferior / lateral superior en polipropileno copolímero random (PP-R) para centralización de contadores de agua, de 3 filas para 36 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3236/3336 de la serie de Baterías para contadores de agua de ITALSAN.

**32393339** Ud Batería PPR Pletina toma Lateral inferior / Lateral superior 3/39 (material)
Precio: 558.78
Batería toma lateral inferior / lateral superior en polipropileno copolímero random (PP-R) para centralización de contadores de agua, de 3 filas para 39 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3239/3339 de la serie de Baterías para contadores de agua de ITALSAN.

**32423342** Ud Batería PPR Pletina toma Lateral inferior / Lateral superior 3/42 (material)
Precio: 579.08
Batería toma lateral inferior / lateral superior en polipropileno copolímero random (PP-R) para centralización de contadores de agua, de 3 filas para 42 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3242/3342 de la serie de Baterías para contadores de agua de ITALSAN.

**32453345** Ud Batería PPR Pletina toma Lateral inferior / Lateral superior 3/45 (material)
Precio: 611.97
Batería toma lateral inferior / lateral superior en polipropileno copolímero random (PP-R) para centralización de contadores de agua, de 3 filas para 45 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3245/3345 de la serie de Baterías para contadores de agua de ITALSAN.

#### BatPleIN Batería PPR Pletina toma Invertida

##### BatPleIN2F Batería PPR Pletina toma Invertida 2 Filas / n contadores

**2404** Batería PPR Pletina toma Inferior 2/4 (material)
Precio: 137.7
Batería toma invertida en polipropileno copolímero random (PP-R) para centralización de contadores de agua, de 2 filas para 4 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2404 de la serie de Baterías para contadores de agua de ITALSAN.

**2406** Batería PPR Pletina toma Inferior 2/6 (material)
Precio: 148.57
Batería toma invertida en polipropileno copolímero random (PP-R) para centralización de contadores de agua, de 2 filas para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2406 de la serie de Baterías para contadores de agua de ITALSAN.

**2408** Batería PPR Pletina toma Inferior 2/8 (material)
Precio: 184.81
Batería toma invertida en polipropileno copolímero random (PP-R) para centralización de contadores de agua, de 2 filas para 8 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2408 de la serie de Baterías para contadores de agua de ITALSAN.

**2410** Batería PPR Pletina toma Inferior 2/10 (material)
Precio: 198.59
Batería toma invertida en polipropileno copolímero random (PP-R) para centralización de contadores de agua, de 2 filas para 10 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2410 de la serie de Baterías para contadores de agua de ITALSAN.

**2412** Batería PPR Pletina toma Inferior 2/12 (material)
Precio: 214.53
Batería toma invertida en polipropileno copolímero random (PP-R) para centralización de contadores de agua, de 2 filas para 12 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2412 de la serie de Baterías para contadores de agua de ITALSAN.

**2414** Batería PPR Pletina toma Inferior 2/14 (material)
Precio: 229.38
Batería toma invertida en polipropileno copolímero random (PP-R) para centralización de contadores de agua, de 2 filas para 14 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2414 de la serie de Baterías para contadores de agua de ITALSAN.

**2416** Batería PPR Pletina toma Inferior 2/16 (material)
Precio: 246.42
Batería toma invertida en polipropileno copolímero random (PP-R) para centralización de contadores de agua, de 2 filas para 16 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2416 de la serie de Baterías para contadores de agua de ITALSAN.

**2418** Batería PPR Pletina toma Inferior 2/18 (material)
Precio: 261.26
Batería toma invertida en polipropileno copolímero random (PP-R) para centralización de contadores de agua, de 2 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2418 de la serie de Baterías para contadores de agua de ITALSAN.

**2420** Batería PPR Pletina toma Inferior 2/20 (material)
Precio: 277.59
Batería toma invertida en polipropileno copolímero random (PP-R) para centralización de contadores de agua, de 2 filas para 20 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2420 de la serie de Baterías para contadores de agua de ITALSAN.

**2422** Batería PPR Pletina toma Inferior 2/22 (material)
Precio: 297.14
Batería toma invertida en polipropileno copolímero random (PP-R) para centralización de contadores de agua, de 2 filas para 22 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2422 de la serie de Baterías para contadores de agua de ITALSAN.

**2424** Batería PPR Pletina toma Inferior 2/24 (material)
Precio: 312.37
Batería toma invertida en polipropileno copolímero random (PP-R) para centralización de contadores de agua, de 2 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2424 de la serie de Baterías para contadores de agua de ITALSAN.

**2426** Batería PPR Pletina toma Inferior 2/26 (material)
Precio: 325.4
Batería toma invertida en polipropileno copolímero random (PP-R) para centralización de contadores de agua, de 2 filas para 26 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2426 de la serie de Baterías para contadores de agua de ITALSAN.

**2428** Batería PPR Pletina toma Inferior 2/28 (material)
Precio: 342.44
Batería toma invertida en polipropileno copolímero random (PP-R) para centralización de contadores de agua, de 2 filas para 28 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2428 de la serie de Baterías para contadores de agua de ITALSAN.

**2430** Batería PPR Pletina toma Inferior 2/30 (material)
Precio: 362.38
Batería toma invertida en polipropileno copolímero random (PP-R) para centralización de contadores de agua, de 2 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2430 de la serie de Baterías para contadores de agua de ITALSAN.

##### BatPleIn3F Batería PPR Pletina toma Invertida 3 Filas / n contadores

**3406** Ud Batería PPR Pletina toma Inferior 3/6 (material)
Precio: 195.68
Batería toma invertida en polipropileno copolímero random (PP-R) para centralización de contadores de agua, de 3 filas para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3406 de la serie de Baterías para contadores de agua de ITALSAN.

**3409** Ud Batería PPR Pletina toma Inferior 3/9 (material)
Precio: 231.92
Batería toma invertida en polipropileno copolímero random (PP-R) para centralización de contadores de agua, de 3 filas para 9 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3409 de la serie de Baterías para contadores de agua de ITALSAN.

**3412** Ud Batería PPR Pletina toma Inferior 3/12 (material)
Precio: 254.03
Batería toma invertida en polipropileno copolímero random (PP-R) para centralización de contadores de agua, de 3 filas para 12 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3412 de la serie de Baterías para contadores de agua de ITALSAN.

**3415** Ud Batería PPR Pletina toma Inferior 3/15 (material)
Precio: 278.31
Batería toma invertida en polipropileno copolímero random (PP-R) para centralización de contadores de agua, de 3 filas para 15 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3415 de la serie de Baterías para contadores de agua de ITALSAN.

**3418** Ud Batería PPR Pletina toma Inferior 3/18 (material)
Precio: 300.77
Batería toma invertida en polipropileno copolímero random (PP-R) para centralización de contadores de agua, de 3 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3418 de la serie de Baterías para contadores de agua de ITALSAN.

**3421** Ud Batería PPR Pletina toma Inferior 3/21 (material)
Precio: 326.15
Batería toma invertida en polipropileno copolímero random (PP-R) para centralización de contadores de agua, de 3 filas para 21 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3421 de la serie de Baterías para contadores de agua de ITALSAN.

**3424** Ud Batería PPR Pletina toma Inferior 3/24 (material)
Precio: 348.24
Batería toma invertida en polipropileno copolímero random (PP-R) para centralización de contadores de agua, de 3 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3424 de la serie de Baterías para contadores de agua de ITALSAN.

**3427** Ud Batería PPR Pletina toma Inferior 3/27 (material)
Precio: 369.63
Batería toma invertida en polipropileno copolímero random (PP-R) para centralización de contadores de agua, de 3 filas para 27 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3427 de la serie de Baterías para contadores de agua de ITALSAN.

**3430** Ud Batería PPR Pletina toma Inferior 3/30 (material)
Precio: 391.37
Batería toma invertida en polipropileno copolímero random (PP-R) para centralización de contadores de agua, de 3 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3430 de la serie de Baterías para contadores de agua de ITALSAN.

**3433** Ud Batería PPR Pletina toma Inferior 3/33 (material)
Precio: 500.08
Batería toma invertida en polipropileno copolímero random (PP-R) para centralización de contadores de agua, de 3 filas para 33 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3433 de la serie de Baterías para contadores de agua de ITALSAN.

**3436** Ud Batería PPR Pletina toma Inferior 3/36 (material)
Precio: 532.33
Batería toma invertida en polipropileno copolímero random (PP-R) para centralización de contadores de agua, de 3 filas para 36 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3436 de la serie de Baterías para contadores de agua de ITALSAN.

**3439** Ud Batería PPR Pletina toma Inferior 3/39 (material)
Precio: 558.78
Batería toma invertida en polipropileno copolímero random (PP-R) para centralización de contadores de agua, de 3 filas para 39 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3439 de la serie de Baterías para contadores de agua de ITALSAN.

**3442** Ud Batería PPR Pletina toma Inferior 3/42 (material)
Precio: 579.08
Batería toma invertida en polipropileno copolímero random (PP-R) para centralización de contadores de agua, de 3 filas para 42 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3442 de la serie de Baterías para contadores de agua de ITALSAN.

**3445** Ud Batería PPR Pletina toma Inferior 3/45 (material)
Precio: 611.98
Batería toma invertida en polipropileno copolímero random (PP-R) para centralización de contadores de agua, de 3 filas para 45 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3445 de la serie de Baterías para contadores de agua de ITALSAN.

### BatRosca Batería PPR Roscada

#### BatRosBan Batería PPR Rosca toma Bandera

##### BatRosBan2F Batería PPR Rosca toma Bandera 2 filas

**2004RH12** Ud Batería ITALSAN bandera 2/4 (material)
Precio: 148.09
Batería toma bandera en polipropileno copolímero random (PP-R) para centralización de contadores de agua, de 2 filas para 4 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2004RH12 de la serie de Baterías para contadores de agua de ITALSAN.

**2004RH34** Ud Batería ITALSAN bandera 2/4 (material)
Precio: 151.03
Batería toma bandera en polipropileno copolímero random (PP-R) para centralización de contadores de agua, de 2 filas para 4 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2004RH34 de la serie de Baterías para contadores de agua de ITALSAN.

**2004RM12** Ud Batería ITALSAN bandera 2/4 (material)
Precio: 151.03
Batería toma bandera en polipropileno copolímero random (PP-R) para centralización de contadores de agua, de 2 filas para 4 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2004RM12 de la serie de Baterías para contadores de agua de ITALSAN.

**2004RM34** Ud Batería ITALSAN bandera 2/4 (material)
Precio: 153.96
Batería toma bandera en polipropileno copolímero random (PP-R) para centralización de contadores de agua, de 2 filas para 4 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2004RM34 de la serie de Baterías para contadores de agua de ITALSAN.

**2006RH12** Ud Batería ITALSAN bandera 2/6 (material)
Precio: 163.49
Batería toma bandera en polipropileno copolímero random (PP-R) para centralización de contadores de agua, de 2 filas para 6 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2006RH12 de la serie de Baterías para contadores de agua de ITALSAN.

**2006RH34** Ud Batería ITALSAN bandera 2/6 (material)
Precio: 213.71
Batería toma bandera en polipropileno copolímero random (PP-R) para centralización de contadores de agua, de 2 filas para 6 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2006RH34 de la serie de Baterías para contadores de agua de ITALSAN.

**2006RM12** Ud Batería ITALSAN bandera 2/6 (material)
Precio: 213.43
Batería toma bandera en polipropileno copolímero random (PP-R) para centralización de contadores de agua, de 2 filas para 6 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2006RM12 de la serie de Baterías para contadores de agua de ITALSAN.

**2006RM34** Ud Batería ITALSAN bandera 2/6 (material)
Precio: 240.66
Batería toma bandera en polipropileno copolímero random (PP-R) para centralización de contadores de agua, de 2 filas para 6 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2006RM34 de la serie de Baterías para contadores de agua de ITALSAN.

**2008RH12** Ud Batería ITALSAN bandera 2/8 (material)
Precio: 204.54
Batería toma bandera en polipropileno copolímero random (PP-R) para centralización de contadores de agua, de 2 filas para 8 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2008RH12 de la serie de Baterías para contadores de agua de ITALSAN.

**2008RH34** Ud Batería ITALSAN bandera 2/8 (material)
Precio: 210.41
Batería toma bandera en polipropileno copolímero random (PP-R) para centralización de contadores de agua, de 2 filas para 8 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2008RH34 de la serie de Baterías para contadores de agua de ITALSAN.

**2008RM12** Ud Batería ITALSAN bandera 2/8 (material)
Precio: 210.41
Batería toma bandera en polipropileno copolímero random (PP-R) para centralización de contadores de agua, de 2 filas para 8 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2008RM12 de la serie de Baterías para contadores de agua de ITALSAN.

**2008RM34** Ud Batería ITALSAN bandera 2/8 (material)
Precio: 216.28
Batería toma bandera en polipropileno copolímero random (PP-R) para centralización de contadores de agua, de 2 filas para 8 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2008RM34 de la serie de Baterías para contadores de agua de ITALSAN.

**2010RH12** Ud Batería ITALSAN bandera 2/10 (material)
Precio: 222.88
Batería toma bandera en polipropileno copolímero random (PP-R) para centralización de contadores de agua, de 2 filas para 10 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2010RH12 de la serie de Baterías para contadores de agua de ITALSAN.

**2010RH34** Ud Batería ITALSAN bandera 2/10 (material)
Precio: 230.2
Batería toma bandera en polipropileno copolímero random (PP-R) para centralización de contadores de agua, de 2 filas para 10 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2010RH34 de la serie de Baterías para contadores de agua de ITALSAN.

**2010RM12** Ud Batería ITALSAN bandera 2/10 (material)
Precio: 230.2
Batería toma bandera en polipropileno copolímero random (PP-R) para centralización de contadores de agua, de 2 filas para 10 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2010RM12 de la serie de Baterías para contadores de agua de ITALSAN.

**2010RM34** Ud Batería ITALSAN bandera 2/10 (material)
Precio: 237.54
Batería toma bandera en polipropileno copolímero random (PP-R) para centralización de contadores de agua, de 2 filas para 10 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2010RM34 de la serie de Baterías para contadores de agua de ITALSAN.

**2012RH12** Ud Batería ITALSAN bandera 2/12 (material)
Precio: 243.41
Batería toma bandera en polipropileno copolímero random (PP-R) para centralización de contadores de agua, de 2 filas para 12 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2012RH12 de la serie de Baterías para contadores de agua de ITALSAN.

**2012RH34** Ud Batería ITALSAN bandera 2/12 (material)
Precio: 252.2
Batería toma bandera en polipropileno copolímero random (PP-R) para centralización de contadores de agua, de 2 filas para 12 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2012RH34 de la serie de Baterías para contadores de agua de ITALSAN.

**2012RM12** Ud Batería ITALSAN bandera 2/12 (material)
Precio: 252.2
Batería toma bandera en polipropileno copolímero random (PP-R) para centralización de contadores de agua, de 2 filas para 12 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2012RM12 de la serie de Baterías para contadores de agua de ITALSAN.

**2012RM34** Ud Batería ITALSAN bandera 2/12 (material)
Precio: 261
Batería toma bandera en polipropileno copolímero random (PP-R) para centralización de contadores de agua, de 2 filas para 12 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2012RM34 de la serie de Baterías para contadores de agua de ITALSAN.

**2014RH12** Ud Batería ITALSAN bandera 2/14 (material)
Precio: 262.82
Batería toma bandera en polipropileno copolímero random (PP-R) para centralización de contadores de agua, de 2 filas para 14 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2014RH12 de la serie de Baterías para contadores de agua de ITALSAN.

**2014RH34** Ud Batería ITALSAN bandera 2/14 (material)
Precio: 273.08
Batería toma bandera en polipropileno copolímero random (PP-R) para centralización de contadores de agua, de 2 filas para 14 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2014RH34 de la serie de Baterías para contadores de agua de ITALSAN.

**2014RM12** Ud Batería ITALSAN bandera 2/14 (material)
Precio: 273.08
Batería toma bandera en polipropileno copolímero random (PP-R) para centralización de contadores de agua, de 2 filas para 14 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2014RM12 de la serie de Baterías para contadores de agua de ITALSAN.

**2014RM34** Ud Batería ITALSAN bandera 2/14 (material)
Precio: 283.35
Batería toma bandera en polipropileno copolímero random (PP-R) para centralización de contadores de agua, de 2 filas para 14 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2014RM34 de la serie de Baterías para contadores de agua de ITALSAN.

**2016RH12** Ud Batería ITALSAN bandera 2/16 (material)
Precio: 284.45
Batería toma bandera en polipropileno copolímero random (PP-R) para centralización de contadores de agua, de 2 filas para 16 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2016RH12 de la serie de Baterías para contadores de agua de ITALSAN.

**2016RH34** Ud Batería ITALSAN bandera 2/16 (material)
Precio: 296.19
Batería toma bandera en polipropileno copolímero random (PP-R) para centralización de contadores de agua, de 2 filas para 16 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2016RH34 de la serie de Baterías para contadores de agua de ITALSAN.

**2016RM12** Ud Batería ITALSAN bandera 2/16 (material)
Precio: 296.19
Batería toma bandera en polipropileno copolímero random (PP-R) para centralización de contadores de agua, de 2 filas para 16 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2016RM12 de la serie de Baterías para contadores de agua de ITALSAN.

**2016RM34** Ud Batería ITALSAN bandera 2/16 (material)
Precio: 307.92
Batería toma bandera en polipropileno copolímero random (PP-R) para centralización de contadores de agua, de 2 filas para 16 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2016RM34 de la serie de Baterías para contadores de agua de ITALSAN.

**2018RH12** Ud Batería ITALSAN bandera 2/18 (material)
Precio: 310.3
Batería toma bandera en polipropileno copolímero random (PP-R) para centralización de contadores de agua, de 2 filas para 18 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2018RH12 de la serie de Baterías para contadores de agua de ITALSAN.

**2018RH34** Ud Batería ITALSAN bandera 2/18 (material)
Precio: 317.08
Batería toma bandera en polipropileno copolímero random (PP-R) para centralización de contadores de agua, de 2 filas para 18 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2018RH34 de la serie de Baterías para contadores de agua de ITALSAN.

**2018RM12** Ud Batería ITALSAN bandera 2/18 (material)
Precio: 317.08
Batería toma bandera en polipropileno copolímero random (PP-R) para centralización de contadores de agua, de 2 filas para 18 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2018RM12 de la serie de Baterías para contadores de agua de ITALSAN.

**2018RM34** Ud Batería ITALSAN bandera 2/18 (material)
Precio: 330.28
Batería toma bandera en polipropileno copolímero random (PP-R) para centralización de contadores de agua, de 2 filas para 18 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2018RM34 de la serie de Baterías para contadores de agua de ITALSAN.

**2020RH12** Ud Batería ITALSAN bandera 2/20 (material)
Precio: 378.89
Batería toma bandera en polipropileno copolímero random (PP-R) para centralización de contadores de agua, de 2 filas para 20 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2020RH12 de la serie de Baterías para contadores de agua de ITALSAN.

**2020RH34** Ud Batería ITALSAN bandera 2/20 (material)
Precio: 339.44
Batería toma bandera en polipropileno copolímero random (PP-R) para centralización de contadores de agua, de 2 filas para 20 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2020RH34 de la serie de Baterías para contadores de agua de ITALSAN.

**2020RM12** Ud Batería ITALSAN bandera 2/20 (material)
Precio: 339.44
Batería toma bandera en polipropileno copolímero random (PP-R) para centralización de contadores de agua, de 2 filas para 20 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2020RM12 de la serie de Baterías para contadores de agua de ITALSAN.

**2020RM34** Ud Batería ITALSAN bandera 2/20 (material)
Precio: 354.09
Batería toma bandera en polipropileno copolímero random (PP-R) para centralización de contadores de agua, de 2 filas para 20 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2020RM34 de la serie de Baterías para contadores de agua de ITALSAN.

**2022RH12** Ud Batería ITALSAN bandera 2/22 (material)
Precio: 348.96
Batería toma bandera en polipropileno copolímero random (PP-R) para centralización de contadores de agua, de 2 filas para 22 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2022RH12 de la serie de Baterías para contadores de agua de ITALSAN.

**2022RH34** Ud Batería ITALSAN bandera 2/22 (material)
Precio: 365.1
Batería toma bandera en polipropileno copolímero random (PP-R) para centralización de contadores de agua, de 2 filas para 22 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2022RH34 de la serie de Baterías para contadores de agua de ITALSAN.

**2022RM12** Ud Batería ITALSAN bandera 2/22 (material)
Precio: 365.1
Batería toma bandera en polipropileno copolímero random (PP-R) para centralización de contadores de agua, de 2 filas para 22 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2022RM12 de la serie de Baterías para contadores de agua de ITALSAN.

**2022RM34** Ud Batería ITALSAN bandera 2/22 (material)
Precio: 381.23
Batería toma bandera en polipropileno copolímero random (PP-R) para centralización de contadores de agua, de 2 filas para 22 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2022RM34 de la serie de Baterías para contadores de agua de ITALSAN.

**2024RH12** Ud Batería ITALSAN bandera 2/24 (material)
Precio: 368.36
Batería toma bandera en polipropileno copolímero random (PP-R) para centralización de contadores de agua, de 2 filas para 24 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2024RH12 de la serie de Baterías para contadores de agua de ITALSAN.

**2024RH34** Ud Batería ITALSAN bandera 2/24 (material)
Precio: 386.36
Batería toma bandera en polipropileno copolímero random (PP-R) para centralización de contadores de agua, de 2 filas para 24 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2024RH34 de la serie de Baterías para contadores de agua de ITALSAN.

**2024RM12** Ud Batería ITALSAN bandera 2/24 (material)
Precio: 386.36
Batería toma bandera en polipropileno copolímero random (PP-R) para centralización de contadores de agua, de 2 filas para 24 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2024RM12 de la serie de Baterías para contadores de agua de ITALSAN.

**2024RM34** Ud Batería ITALSAN bandera 2/24 (material)
Precio: 403.96
Batería toma bandera en polipropileno copolímero random (PP-R) para centralización de contadores de agua, de 2 filas para 24 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2024RM34 de la serie de Baterías para contadores de agua de ITALSAN.

**2026RH12** Ud Batería ITALSAN bandera 2/26 (material)
Precio: 386.36
Batería toma bandera en polipropileno copolímero random (PP-R) para centralización de contadores de agua, de 2 filas para 26 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2026RH12 de la serie de Baterías para contadores de agua de ITALSAN.

**2026RH34** Ud Batería ITALSAN bandera 2/26 (material)
Precio: 405.42
Batería toma bandera en polipropileno copolímero random (PP-R) para centralización de contadores de agua, de 2 filas para 26 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2026RH34 de la serie de Baterías para contadores de agua de ITALSAN.

**2026RM12** Ud Batería ITALSAN bandera 2/26 (material)
Precio: 405.42
Batería toma bandera en polipropileno copolímero random (PP-R) para centralización de contadores de agua, de 2 filas para 26 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2026RM12 de la serie de Baterías para contadores de agua de ITALSAN.

**2026RM34** Ud Batería ITALSAN bandera 2/26 (material)
Precio: 424.48
Batería toma bandera en polipropileno copolímero random (PP-R) para centralización de contadores de agua, de 2 filas para 26 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2026RM34 de la serie de Baterías para contadores de agua de ITALSAN.

**2028RH12** Ud Batería ITALSAN bandera 2/28 (material)
Precio: 407.98
Batería toma bandera en polipropileno copolímero random (PP-R) para centralización de contadores de agua, de 2 filas para 28 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2028RH12 de la serie de Baterías para contadores de agua de ITALSAN.

**2028RH34** Ud Batería ITALSAN bandera 2/28 (material)
Precio: 428.51
Batería toma bandera en polipropileno copolímero random (PP-R) para centralización de contadores de agua, de 2 filas para 28 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2028RH34 de la serie de Baterías para contadores de agua de ITALSAN.

**2028RM12** Ud Batería ITALSAN bandera 2/28 (material)
Precio: 428.51
Batería toma bandera en polipropileno copolímero random (PP-R) para centralización de contadores de agua, de 2 filas para 28 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2028RM12 de la serie de Baterías para contadores de agua de ITALSAN.

**2028RM34** Ud Batería ITALSAN bandera 2/28 (material)
Precio: 449.05
Batería toma bandera en polipropileno copolímero random (PP-R) para centralización de contadores de agua, de 2 filas para 28 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2028RM34 de la serie de Baterías para contadores de agua de ITALSAN.

**2030RH12** Ud Batería ITALSAN bandera 2/30 (material)
Precio: 432.55
Batería toma bandera en polipropileno copolímero random (PP-R) para centralización de contadores de agua, de 2 filas para 30 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2030RH12 de la serie de Baterías para contadores de agua de ITALSAN.

**2030RH34** Ud Batería ITALSAN bandera 2/30 (material)
Precio: 454.54
Batería toma bandera en polipropileno copolímero random (PP-R) para centralización de contadores de agua, de 2 filas para 30 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2030RH34 de la serie de Baterías para contadores de agua de ITALSAN.

**2030RM12** Ud Batería ITALSAN bandera 2/30 (material)
Precio: 454.54
Batería toma bandera en polipropileno copolímero random (PP-R) para centralización de contadores de agua, de 2 filas para 30 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2030RM12 de la serie de Baterías para contadores de agua de ITALSAN.

**2030RM34** Ud Batería ITALSAN bandera 2/30 (material)
Precio: 476.53
Batería toma bandera en polipropileno copolímero random (PP-R) para centralización de contadores de agua, de 2 filas para 30 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2030RM34 de la serie de Baterías para contadores de agua de ITALSAN.

##### BatRosBan3F Batería PPR Rosca toma Bandera 3 filas

**3006RH12** Ud Batería ITALSAN bandera 3/6 (material)
Precio: 211.13
Batería para centralización de contadores de agua, de 3 filas para 6 contadores, fabricada con tubería de polipropileno copolímero random (PPR) del sistema Niron de Italsan PN 16 de 75 mm de diámetro, fabricada conforme norma UNE 53943, con 1 toma vertical inferior tipo bandera, salidas con conexión rosca hembra 1/2", con llave de corte, llaves de entrada, conexionada y probada. Presentación de color azul Niron, ref 3006RH12 de la serie de baterías para contadores de agua de ITALSAN.

**3006RH34** Ud Batería ITALSAN bandera 3/6 (material)
Precio: 215.55
Batería para centralización de contadores de agua, de 3 filas para 6 contadores, fabricada con tubería de polipropileno copolímero random (PPR) del sistema Niron de Italsan PN 16 de 75 mm de diámetro, fabricada conforme norma UNE 53943, con 1 toma vertical inferior tipo bandera, salidas con conexión rosca hembra 3/4", con llave de corte, llaves de entrada, conexionada y probada. Presentación de color azul Niron, ref 3006RH34 de la serie de baterías para contadores de agua de ITALSAN.

**3006RM12** Ud Batería ITALSAN bandera 3/6 (material)
Precio: 215.55
Batería para centralización de contadores de agua, de 3 filas para 6 contadores, fabricada con tubería de polipropileno copolímero random (PPR) del sistema Niron de Italsan PN 16 de 75 mm de diámetro, fabricada conforme norma UNE 53943, con 1 toma vertical inferior tipo bandera, salidas con conexión rosca macho 1/2", con llave de corte, llaves de entrada, conexionada y probada. Presentación de color azul Niron, ref 3006RM12 de la serie de baterías para contadores de agua de ITALSAN.

**3006RM34** Ud Batería ITALSAN bandera 3/6 (material)
Precio: 219.94
Batería para centralización de contadores de agua, de 3 filas para 6 contadores, fabricada con tubería de polipropileno copolímero random (PPR) del sistema Niron de Italsan PN 16 de 75 mm de diámetro, fabricada conforme norma UNE 53943, con 1 toma vertical inferior tipo bandera, salidas con conexión rosca macho 3/4", con llave de corte, llaves de entrada, conexionada y probada. Presentación de color azul Niron, ref 3006RM34 de la serie de baterías para contadores de agua de ITALSAN.

**3009RH12** Ud Batería ITALSAN bandera 3/9 (material)
Precio: 254.39
Batería para centralización de contadores de agua, de 3 filas para 9 contadores, fabricada con tubería de polipropileno copolímero random (PPR) del sistema Niron de Italsan PN 16 de 75 mm de diámetro, fabricada conforme norma UNE 53943, con 1 toma vertical inferior tipo bandera, salidas con conexión rosca hembra 1/2", con llave de corte, llaves de entrada, conexionada y probada. Presentación de color azul Niron, ref 3009RH12 de la serie de baterías para contadores de agua de ITALSAN.

**3009RH34** Ud Batería ITALSAN bandera 3/9 (material)
Precio: 261
Batería para centralización de contadores de agua, de 3 filas para 9 contadores, fabricada con tubería de polipropileno copolímero random (PPR) del sistema Niron de Italsan PN 16 de 75 mm de diámetro, fabricada conforme norma UNE 53943, con 1 toma vertical inferior tipo bandera, salidas con conexión rosca hembra 3/4", con llave de corte, llaves de entrada, conexionada y probada. Presentación de color azul Niron, ref 3009RH34 de la serie de baterías para contadores de agua de ITALSAN.

**3009RM12** Ud Batería ITALSAN bandera 3/9 (material)
Precio: 261
Batería para centralización de contadores de agua, de 3 filas para 9 contadores, fabricada con tubería de polipropileno copolímero random (PPR) del sistema Niron de Italsan PN 16 de 75 mm de diámetro, fabricada conforme norma UNE 53943, con 1 toma vertical inferior tipo bandera, salidas con conexión rosca macho 1/2", con llave de corte, llaves de entrada, conexionada y probada. Presentación de color azul Niron, ref 3009RM12 de la serie de baterías para contadores de agua de ITALSAN.

**3009RM34** Ud Batería ITALSAN bandera 3/9 (material)
Precio: 267.6
Batería para centralización de contadores de agua, de 3 filas para 9 contadores, fabricada con tubería de polipropileno copolímero random (PPR) del sistema Niron de Italsan PN 16 de 75 mm de diámetro, fabricada conforme norma UNE 53943, con 1 toma vertical inferior tipo bandera, salidas con conexión rosca macho 3/4", con llave de corte, llaves de entrada, conexionada y probada. Presentación de color azul Niron, ref 3009RM34 de la serie de baterías para contadores de agua de ITALSAN.

**3012RH12** Ud Batería ITALSAN bandera 3/12 (material)
Precio: 283.35
Batería para centralización de contadores de agua, de 3 filas para 12 contadores, fabricada con tubería de polipropileno copolímero random (PPR) del sistema Niron de Italsan PN 16 de 75 mm de diámetro, fabricada conforme norma UNE 53943, con 1 toma vertical inferior tipo bandera, salidas con conexión rosca hembra 1/2", con llave de corte, llaves de entrada, conexionada y probada. Presentación de color azul Niron, ref 3012RH12 de la serie de baterías para contadores de agua de ITALSAN.

**3012RH34** Ud Batería ITALSAN bandera 3/12 (material)
Precio: 292.15
Batería para centralización de contadores de agua, de 3 filas para 12 contadores, fabricada con tubería de polipropileno copolímero random (PPR) del sistema Niron de Italsan PN 16 de 75 mm de diámetro, fabricada conforme norma UNE 53943, con 1 toma vertical inferior tipo bandera, salidas con conexión rosca hembra 3/4", con llave de corte, llaves de entrada, conexionada y probada. Presentación de color azul Niron, ref 3012RH34 de la serie de baterías para contadores de agua de ITALSAN.

**3012RM12** Ud Batería ITALSAN bandera 3/12 (material)
Precio: 292.15
Batería para centralización de contadores de agua, de 3 filas para 12 contadores, fabricada con tubería de polipropileno copolímero random (PPR) del sistema Niron de Italsan PN 16 de 75 mm de diámetro, fabricada conforme norma UNE 53943, con 1 toma vertical inferior tipo bandera, salidas con conexión rosca macho 1/2", con llave de corte, llaves de entrada, conexionada y probada. Presentación de color azul Niron, ref 3012RM12 de la serie de baterías para contadores de agua de ITALSAN.

**3012RM34** Ud Batería ITALSAN bandera 3/12 (material)
Precio: 300.96
Batería para centralización de contadores de agua, de 3 filas para 12 contadores, fabricada con tubería de polipropileno copolímero random (PPR) del sistema Niron de Italsan PN 16 de 75 mm de diámetro, fabricada conforme norma UNE 53943, con 1 toma vertical inferior tipo bandera, salidas con conexión rosca macho 3/4", con llave de corte, llaves de entrada, conexionada y probada. Presentación de color azul Niron, ref 3012RM34 de la serie de baterías para contadores de agua de ITALSAN.

**3015RH12** Ud Batería ITALSAN bandera 3/15 (material)
Precio: 314.51
Batería para centralización de contadores de agua, de 3 filas para 15 contadores, fabricada con tubería de polipropileno copolímero random (PPR) del sistema Niron de Italsan PN 16 de 75 mm de diámetro, fabricada conforme norma UNE 53943, con 1 toma vertical inferior tipo bandera, salidas con conexión rosca hembra 1/2", con llave de corte, llaves de entrada, conexionada y probada. Presentación de color azul Niron, ref 3015RH12 de la serie de baterías para contadores de agua de ITALSAN.

**3015RH34** Ud Batería ITALSAN bandera 3/15 (material)
Precio: 325.51
Batería para centralización de contadores de agua, de 3 filas para 15 contadores, fabricada con tubería de polipropileno copolímero random (PPR) del sistema Niron de Italsan PN 16 de 75 mm de diámetro, fabricada conforme norma UNE 53943, con 1 toma vertical inferior tipo bandera, salidas con conexión rosca hembra 3/4", con llave de corte, llaves de entrada, conexionada y probada. Presentación de color azul Niron, ref 3015RH34 de la serie de baterías para contadores de agua de ITALSAN.

**3015RM12** Ud Batería ITALSAN bandera 3/15 (material)
Precio: 325.51
Batería para centralización de contadores de agua, de 3 filas para 15 contadores, fabricada con tubería de polipropileno copolímero random (PPR) del sistema Niron de Italsan PN 16 de 75 mm de diámetro, fabricada conforme norma UNE 53943, con 1 toma vertical inferior tipo bandera, salidas con conexión rosca macho 1/2", con llave de corte, llaves de entrada, conexionada y probada. Presentación de color azul Niron, ref 3015RM12 de la serie de baterías para contadores de agua de ITALSAN.

**3015RM34** Ud Batería ITALSAN bandera 3/15 (material)
Precio: 336.5
Batería para centralización de contadores de agua, de 3 filas para 15 contadores, fabricada con tubería de polipropileno copolímero random (PPR) del sistema Niron de Italsan PN 16 de 75 mm de diámetro, fabricada conforme norma UNE 53943, con 1 toma vertical inferior tipo bandera, salidas con conexión rosca macho 3/4", con llave de corte, llaves de entrada, conexionada y probada. Presentación de color azul Niron, ref 3015RM34 de la serie de baterías para contadores de agua de ITALSAN.

**3018RH12** Ud Batería ITALSAN bandera 3/18 (material)
Precio: 343.83
Batería para centralización de contadores de agua, de 3 filas para 18 contadores, fabricada con tubería de polipropileno copolímero random (PPR) del sistema Niron de Italsan PN 16 de 75 mm de diámetro, fabricada conforme norma UNE 53943, con 1 toma vertical inferior tipo bandera, salidas con conexión rosca hembra 1/2", con llave de corte, llaves de entrada, conexionada y probada. Presentación de color azul Niron, ref 3018RH12 de la serie de baterías para contadores de agua de ITALSAN.

**3018RH34** Ud Batería ITALSAN bandera 3/18 (material)
Precio: 357.02
Batería para centralización de contadores de agua, de 3 filas para 18 contadores, fabricada con tubería de polipropileno copolímero random (PPR) del sistema Niron de Italsan PN 16 de 75 mm de diámetro, fabricada conforme norma UNE 53943, con 1 toma vertical inferior tipo bandera, salidas con conexión rosca hembra 3/4", con llave de corte, llaves de entrada, conexionada y probada. Presentación de color azul Niron, ref 3018RH34 de la serie de baterías para contadores de agua de ITALSAN.

**3018RM12** Ud Batería ITALSAN bandera 3/18 (material)
Precio: 357.02
Batería para centralización de contadores de agua, de 3 filas para 18 contadores, fabricada con tubería de polipropileno copolímero random (PPR) del sistema Niron de Italsan PN 16 de 75 mm de diámetro, fabricada conforme norma UNE 53943, con 1 toma vertical inferior tipo bandera, salidas con conexión rosca macho 1/2", con llave de corte, llaves de entrada, conexionada y probada. Presentación de color azul Niron, ref 3018RM12 de la serie de baterías para contadores de agua de ITALSAN.

**3018RM34** Ud Batería ITALSAN bandera 3/18 (material)
Precio: 370.23
Batería para centralización de contadores de agua, de 3 filas para 18 contadores, fabricada con tubería de polipropileno copolímero random (PPR) del sistema Niron de Italsan PN 16 de 75 mm de diámetro, fabricada conforme norma UNE 53943, con 1 toma vertical inferior tipo bandera, salidas con conexión rosca macho 3/4", con llave de corte, llaves de entrada, conexionada y probada. Presentación de color azul Niron, ref 3018RM34 de la serie de baterías para contadores de agua de ITALSAN.

**3021RH12** Ud Batería ITALSAN bandera 3/21 (material)
Precio: 376.1
Batería para centralización de contadores de agua, de 3 filas para 21 contadores, fabricada con tubería de polipropileno copolímero random (PPR) del sistema Niron de Italsan PN 16 de 75 mm de diámetro, fabricada conforme norma UNE 53943, con 1 toma vertical inferior tipo bandera, salidas con conexión rosca hembra 1/2", con llave de corte, llaves de entrada, conexionada y probada. Presentación de color azul Niron, ref 3021RH12 de la serie de baterías para contadores de agua de ITALSAN.

**3021RH34** Ud Batería ITALSAN bandera 3/21 (material)
Precio: 391.49
Batería para centralización de contadores de agua, de 3 filas para 21 contadores, fabricada con tubería de polipropileno copolímero random (PPR) del sistema Niron de Italsan PN 16 de 75 mm de diámetro, fabricada conforme norma UNE 53943, con 1 toma vertical inferior tipo bandera, salidas con conexión rosca hembra 3/4", con llave de corte, llaves de entrada, conexionada y probada. Presentación de color azul Niron, ref 3021RH34 de la serie de baterías para contadores de agua de ITALSAN.

**3021RM12** Ud Batería ITALSAN bandera 3/21 (material)
Precio: 391.49
Batería para centralización de contadores de agua, de 3 filas para 21 contadores, fabricada con tubería de polipropileno copolímero random (PPR) del sistema Niron de Italsan PN 16 de 75 mm de diámetro, fabricada conforme norma UNE 53943, con 1 toma vertical inferior tipo bandera, salidas con conexión rosca macho 1/2", con llave de corte, llaves de entrada, conexionada y probada. Presentación de color azul Niron, ref 3021RM12 de la serie de baterías para contadores de agua de ITALSAN.

**3021RM34** Ud Batería ITALSAN bandera 3/21 (material)
Precio: 406.89
Batería para centralización de contadores de agua, de 3 filas para 21 contadores, fabricada con tubería de polipropileno copolímero random (PPR) del sistema Niron de Italsan PN 16 de 75 mm de diámetro, fabricada conforme norma UNE 53943, con 1 toma vertical inferior tipo bandera, salidas con conexión rosca macho 3/4", con llave de corte, llaves de entrada, conexionada y probada. Presentación de color azul Niron, ref 3021RM34 de la serie de baterías para contadores de agua de ITALSAN.

**3024RH12** Ud Batería ITALSAN bandera 3/24 (material)
Precio: 405.05
Batería para centralización de contadores de agua, de 3 filas para 24 contadores, fabricada con tubería de polipropileno copolímero random (PPR) del sistema Niron de Italsan PN 16 de 75 mm de diámetro, fabricada conforme norma UNE 53943, con 1 toma vertical inferior tipo bandera, salidas con conexión rosca hembra 1/2", con llave de corte, llaves de entrada, conexionada y probada. Presentación de color azul Niron, ref 3024RH12 de la serie de baterías para contadores de agua de ITALSAN.

**3024RH34** Ud Batería ITALSAN bandera 3/24 (material)
Precio: 422.64
Batería para centralización de contadores de agua, de 3 filas para 24 contadores, fabricada con tubería de polipropileno copolímero random (PPR) del sistema Niron de Italsan PN 16 de 75 mm de diámetro, fabricada conforme norma UNE 53943, con 1 toma vertical inferior tipo bandera, salidas con conexión rosca hembra 3/4", con llave de corte, llaves de entrada, conexionada y probada. Presentación de color azul Niron, ref 3024RH34 de la serie de baterías para contadores de agua de ITALSAN.

**3024RM12** Ud Batería ITALSAN bandera 3/24 (material)
Precio: 422.64
Batería para centralización de contadores de agua, de 3 filas para 24 contadores, fabricada con tubería de polipropileno copolímero random (PPR) del sistema Niron de Italsan PN 16 de 75 mm de diámetro, fabricada conforme norma UNE 53943, con 1 toma vertical inferior tipo bandera, salidas con conexión rosca macho 1/2", con llave de corte, llaves de entrada, conexionada y probada. Presentación de color azul Niron, ref 3024RM12 de la serie de baterías para contadores de agua de ITALSAN.

**3024RM34** Ud Batería ITALSAN bandera 3/24 (material)
Precio: 440.25
Batería para centralización de contadores de agua, de 3 filas para 24 contadores, fabricada con tubería de polipropileno copolímero random (PPR) del sistema Niron de Italsan PN 16 de 75 mm de diámetro, fabricada conforme norma UNE 53943, con 1 toma vertical inferior tipo bandera, salidas con conexión rosca macho 3/4", con llave de corte, llaves de entrada, conexionada y probada. Presentación de color azul Niron, ref 3024RM34 de la serie de baterías para contadores de agua de ITALSAN.

**3027RH12** Ud Batería ITALSAN bandera 3/27 (material)
Precio: 433.28
Batería para centralización de contadores de agua, de 3 filas para 27 contadores, fabricada con tubería de polipropileno copolímero random (PPR) del sistema Niron de Italsan PN 16 de 75 mm de diámetro, fabricada conforme norma UNE 53943, con 1 toma vertical inferior tipo bandera, salidas con conexión rosca hembra 1/2", con llave de corte, llaves de entrada, conexionada y probada. Presentación de color azul Niron, ref 3027RH12 de la serie de baterías para contadores de agua de ITALSAN.

**3027RH34** Ud Batería ITALSAN bandera 3/27 (material)
Precio: 453.08
Batería para centralización de contadores de agua, de 3 filas para 27 contadores, fabricada con tubería de polipropileno copolímero random (PPR) del sistema Niron de Italsan PN 16 de 75 mm de diámetro, fabricada conforme norma UNE 53943, con 1 toma vertical inferior tipo bandera, salidas con conexión rosca hembra 3/4", con llave de corte, llaves de entrada, conexionada y probada. Presentación de color azul Niron, ref 3027RH34 de la serie de baterías para contadores de agua de ITALSAN.

**3027RM12** Ud Batería ITALSAN bandera 3/27 (material)
Precio: 453.08
Batería para centralización de contadores de agua, de 3 filas para 27 contadores, fabricada con tubería de polipropileno copolímero random (PPR) del sistema Niron de Italsan PN 16 de 75 mm de diámetro, fabricada conforme norma UNE 53943, con 1 toma vertical inferior tipo bandera, salidas con conexión rosca macho 1/2", con llave de corte, llaves de entrada, conexionada y probada. Presentación de color azul Niron, ref 3027RM12 de la serie de baterías para contadores de agua de ITALSAN.

**3027RHM4** Ud Batería ITALSAN bandera 3/27 (material)
Precio: 470.38
Batería para centralización de contadores de agua, de 3 filas para 27 contadores, fabricada con tubería de polipropileno copolímero random (PPR) del sistema Niron de Italsan PN 16 de 75 mm de diámetro, fabricada conforme norma UNE 53943, con 1 toma vertical inferior tipo bandera, salidas con conexión rosca macho 3/4", con llave de corte, llaves de entrada, conexionada y probada. Presentación de color azul Niron, ref 3027RM34 de la serie de baterías para contadores de agua de ITALSAN.

**3030RH12** Ud Batería ITALSAN bandera 3/30 (material)
Precio: 461.87
Batería para centralización de contadores de agua, de 3 filas para 30 contadores, fabricada con tubería de polipropileno copolímero random (PPR) del sistema Niron de Italsan PN 16 de 75 mm de diámetro, fabricada conforme norma UNE 53943, con 1 toma vertical inferior tipo bandera, salidas con conexión rosca hembra 1/2", con llave de corte, llaves de entrada, conexionada y probada. Presentación de color azul Niron, ref 3030RH12 de la serie de baterías para contadores de agua de ITALSAN.

**3030RH34** Ud Batería ITALSAN bandera 3/30 (material)
Precio: 483.86
Batería para centralización de contadores de agua, de 3 filas para 30 contadores, fabricada con tubería de polipropileno copolímero random (PPR) del sistema Niron de Italsan PN 16 de 75 mm de diámetro, fabricada conforme norma UNE 53943, con 1 toma vertical inferior tipo bandera, salidas con conexión rosca hembra 3/4", con llave de corte, llaves de entrada, conexionada y probada. Presentación de color azul Niron, ref 3030RH34 de la serie de baterías para contadores de agua de ITALSAN.

**3030RM12** Ud Batería ITALSAN bandera 3/30 (material)
Precio: 483.86
Batería para centralización de contadores de agua, de 3 filas para 30 contadores, fabricada con tubería de polipropileno copolímero random (PPR) del sistema Niron de Italsan PN 16 de 75 mm de diámetro, fabricada conforme norma UNE 53943, con 1 toma vertical inferior tipo bandera, salidas con conexión rosca macho 1/2", con llave de corte, llaves de entrada, conexionada y probada. Presentación de color azul Niron, ref 3030RM12 de la serie de baterías para contadores de agua de ITALSAN.

**3030RHM4** Ud Batería ITALSAN bandera 3/30 (material)
Precio: 505.87
Batería para centralización de contadores de agua, de 3 filas para 30 contadores, fabricada con tubería de polipropileno copolímero random (PPR) del sistema Niron de Italsan PN 16 de 75 mm de diámetro, fabricada conforme norma UNE 53943, con 1 toma vertical inferior tipo bandera, salidas con conexión rosca macho 3/4", con llave de corte, llaves de entrada, conexionada y probada. Presentación de color azul Niron, ref 3030RM34 de la serie de baterías para contadores de agua de ITALSAN.

**3033RH12** Ud Batería ITALSAN bandera 3/33 (material)
Precio: 578.44
Batería para centralización de contadores de agua, de 3 filas para 33 contadores, fabricada con tubería de polipropileno copolímero random (PPR) del sistema Niron de Italsan PN 16 de 75 mm de diámetro, fabricada conforme norma UNE 53943, con 1 toma vertical inferior tipo bandera, salidas con conexión rosca hembra 1/2", con llave de corte, llaves de entrada, conexionada y probada. Presentación de color azul Niron, ref 3033RH12 de la serie de baterías para contadores de agua de ITALSAN.

**3033RH34** Ud Batería ITALSAN bandera 3/33 (material)
Precio: 602.63
Batería para centralización de contadores de agua, de 3 filas para 33 contadores, fabricada con tubería de polipropileno copolímero random (PPR) del sistema Niron de Italsan PN 16 de 75 mm de diámetro, fabricada conforme norma UNE 53943, con 1 toma vertical inferior tipo bandera, salidas con conexión rosca hembra 3/4", con llave de corte, llaves de entrada, conexionada y probada. Presentación de color azul Niron, ref 3033RH34 de la serie de baterías para contadores de agua de ITALSAN.

**3033RM12** Ud Batería ITALSAN bandera 3/33 (material)
Precio: 602.63
Batería para centralización de contadores de agua, de 3 filas para 33 contadores, fabricada con tubería de polipropileno copolímero random (PPR) del sistema Niron de Italsan PN 16 de 75 mm de diámetro, fabricada conforme norma UNE 53943, con 1 toma vertical inferior tipo bandera, salidas con conexión rosca macho 1/2", con llave de corte, llaves de entrada, conexionada y probada. Presentación de color azul Niron, ref 3033RM12 de la serie de baterías para contadores de agua de ITALSAN.

**3033RM34** Ud Batería ITALSAN bandera 3/33 (material)
Precio: 626.83
Batería para centralización de contadores de agua, de 3 filas para 33 contadores, fabricada con tubería de polipropileno copolímero random (PPR) del sistema Niron de Italsan PN 16 de 75 mm de diámetro, fabricada conforme norma UNE 53943, con 1 toma vertical inferior tipo bandera, salidas con conexión rosca macho 3/4", con llave de corte, llaves de entrada, conexionada y probada. Presentación de color azul Niron, ref 3033RM34 de la serie de baterías para contadores de agua de ITALSAN.

**3036RH12** Ud Batería ITALSAN bandera 3/36 (material)
Precio: 623.05
Batería para centralización de contadores de agua, de 3 filas para 36 contadores, fabricada con tubería de polipropileno copolímero random (PPR) del sistema Niron de Italsan PN 16 de 75 mm de diámetro, fabricada conforme norma UNE 53943, con 1 toma vertical inferior tipo bandera, salidas con conexión rosca hembra 1/2", con llave de corte, llaves de entrada, conexionada y probada. Presentación de color azul Niron, ref 3036RH12 de la serie de baterías para contadores de agua de ITALSAN.

**3036RH34** Ud Batería ITALSAN bandera 3/36 (material)
Precio: 644.06
Batería para centralización de contadores de agua, de 3 filas para 36 contadores, fabricada con tubería de polipropileno copolímero random (PPR) del sistema Niron de Italsan PN 16 de 75 mm de diámetro, fabricada conforme norma UNE 53943, con 1 toma vertical inferior tipo bandera, salidas con conexión rosca hembra 3/4", con llave de corte, llaves de entrada, conexionada y probada. Presentación de color azul Niron, ref 3036RH34 de la serie de baterías para contadores de agua de ITALSAN.

**3036RM12** Ud Batería ITALSAN bandera 3/36 (material)
Precio: 644.06
Batería para centralización de contadores de agua, de 3 filas para 36 contadores, fabricada con tubería de polipropileno copolímero random (PPR) del sistema Niron de Italsan PN 16 de 75 mm de diámetro, fabricada conforme norma UNE 53943, con 1 toma vertical inferior tipo bandera, salidas con conexión rosca macho 1/2", con llave de corte, llaves de entrada, conexionada y probada. Presentación de color azul Niron, ref 3036RM12 de la serie de baterías para contadores de agua de ITALSAN.

**3036RM34** Ud Batería ITALSAN bandera 3/36 (material)
Precio: 670.45
Batería para centralización de contadores de agua, de 3 filas para 36 contadores, fabricada con tubería de polipropileno copolímero random (PPR) del sistema Niron de Italsan PN 16 de 75 mm de diámetro, fabricada conforme norma UNE 53943, con 1 toma vertical inferior tipo bandera, salidas con conexión rosca macho 3/4", con llave de corte, llaves de entrada, conexionada y probada. Presentación de color azul Niron, ref 3036RM34 de la serie de baterías para contadores de agua de ITALSAN.

**3039RH12** Ud Batería ITALSAN bandera 3/39 (material)
Precio: 651.03
Batería para centralización de contadores de agua, de 3 filas para 39 contadores, fabricada con tubería de polipropileno copolímero random (PPR) del sistema Niron de Italsan PN 16 de 75 mm de diámetro, fabricada conforme norma UNE 53943, con 1 toma vertical inferior tipo bandera, salidas con conexión rosca hembra 1/2", con llave de corte, llaves de entrada, conexionada y probada. Presentación de color azul Niron, ref 3039RH12 de la serie de baterías para contadores de agua de ITALSAN.

**3039RH34** Ud Batería ITALSAN bandera 3/39 (material)
Precio: 679.61
Batería para centralización de contadores de agua, de 3 filas para 39 contadores, fabricada con tubería de polipropileno copolímero random (PPR) del sistema Niron de Italsan PN 16 de 75 mm de diámetro, fabricada conforme norma UNE 53943, con 1 toma vertical inferior tipo bandera, salidas con conexión rosca hembra 3/4", con llave de corte, llaves de entrada, conexionada y probada. Presentación de color azul Niron, ref 3039RH34 de la serie de baterías para contadores de agua de ITALSAN.

**3039RM12** Ud Batería ITALSAN bandera 3/39 (material)
Precio: 679.61
Batería para centralización de contadores de agua, de 3 filas para 39 contadores, fabricada con tubería de polipropileno copolímero random (PPR) del sistema Niron de Italsan PN 16 de 75 mm de diámetro, fabricada conforme norma UNE 53943, con 1 toma vertical inferior tipo bandera, salidas con conexión rosca macho 1/2", con llave de corte, llaves de entrada, conexionada y probada. Presentación de color azul Niron, ref 3039RM12 de la serie de baterías para contadores de agua de ITALSAN.

**3039RM34** Ud Batería ITALSAN bandera 3/39 (material)
Precio: 708.21
Batería para centralización de contadores de agua, de 3 filas para 39 contadores, fabricada con tubería de polipropileno copolímero random (PPR) del sistema Niron de Italsan PN 16 de 75 mm de diámetro, fabricada conforme norma UNE 53943, con 1 toma vertical inferior tipo bandera, salidas con conexión rosca macho 3/4", con llave de corte, llaves de entrada, conexionada y probada. Presentación de color azul Niron, ref 3039RM34 de la serie de baterías para contadores de agua de ITALSAN.

**3042RH12** Ud Batería ITALSAN bandera 3/42 (material)
Precio: 696.77
Batería para centralización de contadores de agua, de 3 filas para 42 contadores, fabricada con tubería de polipropileno copolímero random (PPR) del sistema Niron de Italsan PN 16 de 75 mm de diámetro, fabricada conforme norma UNE 53943, con 1 toma vertical inferior tipo bandera, salidas con conexión rosca hembra 1/2", con llave de corte, llaves de entrada, conexionada y probada. Presentación de color azul Niron, ref 3042RH12 de la serie de baterías para contadores de agua de ITALSAN.

**3042RH34** Ud Batería ITALSAN bandera 3/42 (material)
Precio: 708.9
Batería para centralización de contadores de agua, de 3 filas para 42 contadores, fabricada con tubería de polipropileno copolímero random (PPR) del sistema Niron de Italsan PN 16 de 75 mm de diámetro, fabricada conforme norma UNE 53943, con 1 toma vertical inferior tipo bandera, salidas con conexión rosca hembra 3/4", con llave de corte, llaves de entrada, conexionada y probada. Presentación de color azul Niron, ref 3042RH34 de la serie de baterías para contadores de agua de ITALSAN.

**3042RM12** Ud Batería ITALSAN bandera 3/42 (material)
Precio: 708.9
Batería para centralización de contadores de agua, de 3 filas para 42 contadores, fabricada con tubería de polipropileno copolímero random (PPR) del sistema Niron de Italsan PN 16 de 75 mm de diámetro, fabricada conforme norma UNE 53943, con 1 toma vertical inferior tipo bandera, salidas con conexión rosca macho 1/2", con llave de corte, llaves de entrada, conexionada y probada. Presentación de color azul Niron, ref 3042RM12 de la serie de baterías para contadores de agua de ITALSAN.

**3042RM34** Ud Batería ITALSAN bandera 3/42 (material)
Precio: 739.72
Batería para centralización de contadores de agua, de 3 filas para 42 contadores, fabricada con tubería de polipropileno copolímero random (PPR) del sistema Niron de Italsan PN 16 de 75 mm de diámetro, fabricada conforme norma UNE 53943, con 1 toma vertical inferior tipo bandera, salidas con conexión rosca macho 3/4", con llave de corte, llaves de entrada, conexionada y probada. Presentación de color azul Niron, ref 3042RM34 de la serie de baterías para contadores de agua de ITALSAN.

**3045RH12** Ud Batería ITALSAN bandera 3/45 (material)
Precio: 740.11
Batería para centralización de contadores de agua, de 3 filas para 45 contadores, fabricada con tubería de polipropileno copolímero random (PPR) del sistema Niron de Italsan PN 16 de 75 mm de diámetro, fabricada conforme norma UNE 53943, con 1 toma vertical inferior tipo bandera, salidas con conexión rosca hembra 1/2", con llave de corte, llaves de entrada, conexionada y probada. Presentación de color azul Niron, ref 3045RH12 de la serie de baterías para contadores de agua de ITALSAN.

**3045RH34** Ud Batería ITALSAN bandera 3/45 (material)
Precio: 751.02
Batería para centralización de contadores de agua, de 3 filas para 45 contadores, fabricada con tubería de polipropileno copolímero random (PPR) del sistema Niron de Italsan PN 16 de 75 mm de diámetro, fabricada conforme norma UNE 53943, con 1 toma vertical inferior tipo bandera, salidas con conexión rosca hembra 3/4", con llave de corte, llaves de entrada, conexionada y probada. Presentación de color azul Niron, ref 3045RH34 de la serie de baterías para contadores de agua de ITALSAN.

**3045RM12** Ud Batería ITALSAN bandera 3/45 (material)
Precio: 751.02
Batería para centralización de contadores de agua, de 3 filas para 45 contadores, fabricada con tubería de polipropileno copolímero random (PPR) del sistema Niron de Italsan PN 16 de 75 mm de diámetro, fabricada conforme norma UNE 53943, con 1 toma vertical inferior tipo bandera, salidas con conexión rosca macho 1/2", con llave de corte, llaves de entrada, conexionada y probada. Presentación de color azul Niron, ref 3045RM12 de la serie de baterías para contadores de agua de ITALSAN.

**3045RM34** Ud Batería ITALSAN bandera 3/45 (material)
Precio: 784.01
Batería para centralización de contadores de agua, de 3 filas para 45 contadores, fabricada con tubería de polipropileno copolímero random (PPR) del sistema Niron de Italsan PN 16 de 75 mm de diámetro, fabricada conforme norma UNE 53943, con 1 toma vertical inferior tipo bandera, salidas con conexión rosca macho 3/4", con llave de corte, llaves de entrada, conexionada y probada. Presentación de color azul Niron, ref 3045RM34 de la serie de baterías para contadores de agua de ITALSAN.

### ColPletina Colector PPR Pletina

#### ColPleArb Colectores PPR Pletina toma Árbol

**12C** Ud Colector PPR Pletina toma Árbol para 2 contadores (material)
Precio: 96.37
Colector en polipropileno copolímero random (PP-R) para centralización de contadores de agua, toma árbol para 2 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/2C de la serie de Baterías para contadores de agua de ITALSAN.

**13C** Ud Colector PPR Pletina toma Árbol para 3 contadores (material)
Precio: 124.04
Colector en polipropileno copolímero random (PP-R) para centralización de contadores de agua, toma árbol para 3 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/3C de la serie de Baterías para contadores de agua de ITALSAN.

**14C** Ud Colector PPR Pletina toma Árbol para 4 contadores (material)
Precio: 154.73
Colector en polipropileno copolímero random (PP-R) para centralización de contadores de agua, toma árbol para 4 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/4C de la serie de Baterías para contadores de agua de ITALSAN.

**15C** Ud Colector PPR Pletina toma Árbol para 5 contadores (material)
Precio: 186.01
Colector en polipropileno copolímero random (PP-R) para centralización de contadores de agua, toma árbol para 5 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/5C de la serie de Baterías para contadores de agua de ITALSAN.

#### ColPleCan Colectores PPR Pletina toma Candelabro

**24CA** Ud Colector PPR Pletina toma Candelabro para 4 contadores (material)
Precio: 149.3
Colector en polipropileno copolímero random (PP-R) para centralización de contadores de agua, toma candelabro para 4 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2/4CA de la serie de Baterías para contadores de agua de ITALSAN.

**26CA** Ud Colector PPR Pletina toma Candelabro para 6 contadores (material)
Precio: 176.45
Colector en polipropileno copolímero random (PP-R) para centralización de contadores de agua, toma candelabro para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2/6CA de la serie de Baterías para contadores de agua de ITALSAN.

**28CA** Ud Colector PPR Pletina toma Candelabro para 8 contadores (material)
Precio: 193.43
Colector en polipropileno copolímero random (PP-R) para centralización de contadores de agua, toma candelabro para 8 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2/8CA de la serie de Baterías para contadores de agua de ITALSAN.

**210CA** Ud Colector PPR Pletina toma Candelabro para 10 contadores (material)
Precio: 203.75
Colector en polipropileno copolímero random (PP-R) para centralización de contadores de agua, toma candelabro para 10 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2/10CA de la serie de Baterías para contadores de agua de ITALSAN.

#### ColPleHor Colectores PPR Pletina toma Horizontal

**12** Ud Colector PPR Pletina toma Horizontal para 2 contadores (material)
Precio: 98.4
Colector en polipropileno copolímero random (PP-R) para centralización de contadores de agua, toma horizontal para 2 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/4 de la serie de Baterías para contadores de agua de ITALSAN.

**13** Ud Colector PPR Pletina toma Horizontal para 3 contadores (material)
Precio: 108.58
Colector en polipropileno copolímero random (PP-R) para centralización de contadores de agua, toma horizontal para 3 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/3 de la serie de Baterías para contadores de agua de ITALSAN.

**14** Ud Colector PPR Pletina toma Horizontal para 4 contadores (material)
Precio: 115.36
Colector en polipropileno copolímero random (PP-R) para centralización de contadores de agua, toma horizontal para 4 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/4 de la serie de Baterías para contadores de agua de ITALSAN.

**15** Ud Colector PPR Pletina toma Horizontal para 5 contadores (material)
Precio: 122.13
Colector en polipropileno copolímero random (PP-R) para centralización de contadores de agua, toma horizontal para 5 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/5 de la serie de Baterías para contadores de agua de ITALSAN.

**16** Ud Colector PPR Pletina toma Horizontal para 6 contadores (material)
Precio: 128.27
Colector en polipropileno copolímero random (PP-R) para centralización de contadores de agua, toma horizontal para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/6 de la serie de Baterías para contadores de agua de ITALSAN.

### ColRosca Colector PPR Roscado

#### ColRosArb Colector PPR Rosca toma Árbol

**12CRH12** u Colector PPR en Árbol toma roscada H 1/2" para 2 contadores (material)
Precio: 123.67
Colector en polipropileno copolímero random (PP-R) para centralización de contadores de agua, toma árbol para 2 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 1/2CRH12 de la serie de Baterías para contadores de agua de ITALSAN.

**12CRM12** u Colector PPR en Árbol toma roscada M 1/2" para 2 contadores (material)
Precio: 129.29
Colector en polipropileno copolímero random (PP-R) para centralización de contadores de agua, toma árbol para 2 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 1/2CRM12 de la serie de Baterías para contadores de agua de ITALSAN.

**12CRH34** u Colector PPR en Árbol toma roscada H 3/4" para 2 contadores (material)
Precio: 129.29
Colector en polipropileno copolímero random (PP-R) para centralización de contadores de agua, toma árbol para 2 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 1/2CRH34 de la serie de Baterías para contadores de agua de ITALSAN.

**12CRM34** u Colector PPR en Árbol toma roscada M 3/4" para 2 contadores (material)
Precio: 125.91
Colector en polipropileno copolímero random (PP-R) para centralización de contadores de agua, toma árbol para 2 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 1/2CRM34 de la serie de Baterías para contadores de agua de ITALSAN.

**13CRH12** u Colector PPR en Árbol toma roscada H 1/2" para 3 contadores (material)
Precio: 159.28
Colector en polipropileno copolímero random (PP-R) para centralización de contadores de agua, toma árbol para 3 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 1/3CRH12 de la serie de Baterías para contadores de agua de ITALSAN.

**13CRM12** u Colector PPR en Árbol toma roscada M 1/2" para 3 contadores (material)
Precio: 166.42
Colector en polipropileno copolímero random (PP-R) para centralización de contadores de agua, toma árbol para 3 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 1/3CRM12 de la serie de Baterías para contadores de agua de ITALSAN.

**13CRH34** u Colector PPR en Árbol toma roscada H 3/4" para 3 contadores (material)
Precio: 166.42
Colector en polipropileno copolímero random (PP-R) para centralización de contadores de agua, toma árbol para 3 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 1/3CRH34 de la serie de Baterías para contadores de agua de ITALSAN.

**13CRM34** u Colector PPR en Árbol toma roscada M 3/4" para 3 contadores (material)
Precio: 162.09
Colector en polipropileno copolímero random (PP-R) para centralización de contadores de agua, toma árbol para 3 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 1/3CRM34 de la serie de Baterías para contadores de agua de ITALSAN.

**14CRH12** u Colector PPR en Árbol toma roscada H 1/2" para 4 contadores (material)
Precio: 198.58
Colector en polipropileno copolímero random (PP-R) para centralización de contadores de agua, toma árbol para 4 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 1/4CRH12 de la serie de Baterías para contadores de agua de ITALSAN.

**14CRM12** u Colector PPR en Árbol toma roscada M 1/2" para 4 contadores (material)
Precio: 207.6
Colector en polipropileno copolímero random (PP-R) para centralización de contadores de agua, toma árbol para 4 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 1/4CRM12 de la serie de Baterías para contadores de agua de ITALSAN.

**14CRH34** u Colector PPR en Árbol toma roscada H 3/4" para 4 contadores (material)
Precio: 207.6
Colector en polipropileno copolímero random (PP-R) para centralización de contadores de agua, toma árbol para 4 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 1/4CRH34 de la serie de Baterías para contadores de agua de ITALSAN.

**14CRM34** u Colector PPR en Árbol toma roscada M 3/4" para 4 contadores (material)
Precio: 202.2
Colector en polipropileno copolímero random (PP-R) para centralización de contadores de agua, toma árbol para 4 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 1/4CRM34 de la serie de Baterías para contadores de agua de ITALSAN.

**15CRH12** u Colector PPR en Árbol toma roscada H 1/2" para 5 contadores (material)
Precio: 248.15
Colector en polipropileno copolímero random (PP-R) para centralización de contadores de agua, toma árbol para 5 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 1/5CRH12 de la serie de Baterías para contadores de agua de ITALSAN.

**15CRM12** u Colector PPR en Árbol toma roscada M 1/2" para 5 contadores (material)
Precio: 259.44
Colector en polipropileno copolímero random (PP-R) para centralización de contadores de agua, toma árbol para 5 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 1/5CRM12 de la serie de Baterías para contadores de agua de ITALSAN.

**15CRH34** u Colector PPR en Árbol toma roscada H 3/4" para 5 contadores (material)
Precio: 259.44
Colector en polipropileno copolímero random (PP-R) para centralización de contadores de agua, toma árbol para 5 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 1/5CRH34 de la serie de Baterías para contadores de agua de ITALSAN.

**15CRM34** u Colector PPR en Árbol toma roscada M 3/4" para 5 contadores (material)
Precio: 252.67
Colector en polipropileno copolímero random (PP-R) para centralización de contadores de agua, toma árbol para 5 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 1/5CRM34 de la serie de Baterías para contadores de agua de ITALSAN.

#### ColRosCan Colector PPR Rosca toma Candelabro

**24CARH12** u Colector PPR en Candelabro toma roscada H 1/2" para 4 contadores (material)
Precio: 191.61
Colector en polipropileno copolímero random (PP-R) para centralización de contadores de agua, toma candelabro para 4 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2/4CARH12 de la serie de Baterías para contadores de agua de ITALSAN.

**24CARM12** u Colector PPR en Candelabro toma roscada M 1/2" para 4 contadores (material)
Precio: 200.32
Colector en polipropileno copolímero random (PP-R) para centralización de contadores de agua, toma candelabro para 4 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2/4CARM12 de la serie de Baterías para contadores de agua de ITALSAN.

**24CARH34** u Colector PPR en Candelabro toma roscada H 3/4" para 4 contadores (material)
Precio: 200.32
Colector en polipropileno copolímero random (PP-R) para centralización de contadores de agua, toma candelabro para 4 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2/4CARH34 de la serie de Baterías para contadores de agua de ITALSAN.

**24CARM34** u Colector PPR en Candelabro toma roscada M 3/4" para 4 contadores (material)
Precio: 195.1
Colector en polipropileno copolímero random (PP-R) para centralización de contadores de agua, toma candelabro para 4 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2/4CARM34 de la serie de Baterías para contadores de agua de ITALSAN.

**26CARH12** u Colector PPR en Candelabro toma roscada H 1/2" para 6 contadores (material)
Precio: 226.45
Colector en polipropileno copolímero random (PP-R) para centralización de contadores de agua, toma candelabro para 6 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2/6CARH12 de la serie de Baterías para contadores de agua de ITALSAN.

**26CARM12** u Colector PPR en Candelabro toma roscada M 1/2" para 6 contadores (material)
Precio: 236.74
Colector en polipropileno copolímero random (PP-R) para centralización de contadores de agua, toma candelabro para 6 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2/6CARM12 de la serie de Baterías para contadores de agua de ITALSAN.

**26CARH34** u Colector PPR en Candelabro toma roscada H 3/4" para 6 contadores (material)
Precio: 236.74
Colector en polipropileno copolímero random (PP-R) para centralización de contadores de agua, toma candelabro para 6 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2/6CARH34 de la serie de Baterías para contadores de agua de ITALSAN.

**26CARM34** u Colector PPR en Candelabro toma roscada M 3/4" para 6 contadores (material)
Precio: 230.59
Colector en polipropileno copolímero random (PP-R) para centralización de contadores de agua, toma candelabro para 6 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2/6CARM34 de la serie de Baterías para contadores de agua de ITALSAN.

**28CARH12** u Colector PPR en Candelabro toma roscada H 1/2" para 8 contadores (material)
Precio: 248.22
Colector en polipropileno copolímero random (PP-R) para centralización de contadores de agua, toma candelabro para 8 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2/8CARH12 de la serie de Baterías para contadores de agua de ITALSAN.

**28CARM12** u Colector PPR en Candelabro toma roscada M 1/2" para 8 contadores (material)
Precio: 259.51
Colector en polipropileno copolímero random (PP-R) para centralización de contadores de agua, toma candelabro para 8 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2/8CARM12 de la serie de Baterías para contadores de agua de ITALSAN.

**28CARH34** u Colector PPR en Candelabro toma roscada H 3/4" para 8 contadores (material)
Precio: 259.51
Colector en polipropileno copolímero random (PP-R) para centralización de contadores de agua, toma candelabro para 8 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2/8CARH34 de la serie de Baterías para contadores de agua de ITALSAN.

**28CARM34** u Colector PPR en Candelabro toma roscada M 3/4" para 8 contadores (material)
Precio: 252.74
Colector en polipropileno copolímero random (PP-R) para centralización de contadores de agua, toma candelabro para 8 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2/8CARM34 de la serie de Baterías para contadores de agua de ITALSAN.

**210CARH12** u Colector PPR en Candelabro toma roscada H 1/2" para 10 contadores (material)
Precio: 275.76
Colector en polipropileno copolímero random (PP-R) para centralización de contadores de agua, toma candelabro para 10 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2/10CARH12 de la serie de Baterías para contadores de agua de ITALSAN.

**210CARM12** u Colector PPR en Candelabro toma roscada M 1/2" para 10 contadores (material)
Precio: 288.29
Colector en polipropileno copolímero random (PP-R) para centralización de contadores de agua, toma candelabro para 10 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2/10CARM12 de la serie de Baterías para contadores de agua de ITALSAN.

**210CARH34** u Colector PPR en Candelabro toma roscada H 3/4" para 10 contadores (material)
Precio: 288.29
Colector en polipropileno copolímero random (PP-R) para centralización de contadores de agua, toma candelabro para 10 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2/10CARH34 de la serie de Baterías para contadores de agua de ITALSAN.

**210CARM34** u Colector PPR en Candelabro toma roscada M 3/4" para 10 contadores (material)
Precio: 280.77
Colector en polipropileno copolímero random (PP-R) para centralización de contadores de agua, toma candelabro para 10 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2/10CARM34 de la serie de Baterías para contadores de agua de ITALSAN.

### ColRecirc Colector PPR Pletina Recirculación

**24RE** u Colector PPR Pletina Recirculación para 4 contadores (material)
Precio: 188.66
Colector de recirculación en polipropileno copolímero random (PP-R) para centralización de contadores de agua, de 2 filas para 4 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2/4RE de la serie de Baterías para contadores de agua de ITALSAN.

**26RE** u Colector PPR Pletina Recirculación para 6 contadores (material)
Precio: 227.28
Colector de recirculación en polipropileno copolímero random (PP-R) para centralización de contadores de agua, de 2 filas para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2/6RE de la serie de Baterías para contadores de agua de ITALSAN.

**28RE** u Colector PPR Pletina Recirculación para 8 contadores (material)
Precio: 317.36
Colector de recirculación en polipropileno copolímero random (PP-R) para centralización de contadores de agua, de 2 filas para 8 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2/8RE de la serie de Baterías para contadores de agua de ITALSAN.

### AccInst Accesorios para instalación en Baterías

#### kitllave Kit de válvula de entrada y salida para baterías

**KIT13** u Kit llave entrada-salida 13/15 a 7/8-3/4 (material)
Precio: 25.37
Kit compuesto por llaves de entrada y salida y manguitos de conexión a contador para baterías de contadores de agua. Llaves con cuerpo DN15 con manguitos para conexión a contador 7/8" - 3/4". Llave de entrada con conexión a batería mediante brida orientable, llave de salida con conexión a flexo 3/4" y sistema antiretorno incorporado. Con opción de precintado incluido. Certificadas según norma UNE 19804. Producto ref. KIT13 de la serie de baterías para contadores de agua de ITALSAN.

**KIT15** u Kit llave entrada-salida 13/15 a 3/4-3/4 (material)
Precio: 25.37
Kit compuesto por llaves de entrada y salida y manguitos de conexión a contador para baterías de contadores de agua. Llaves con cuerpo DN15 con manguitos para conexión a contador 3/4" - 3/4". Llave de entrada con conexión a batería mediante brida orientable, llave de salida con conexión a flexo 3/4" y sistema antiretorno incorporado. Con opción de precintado incluido. Certificadas según norma UNE 19804. Producto ref. KIT15 de la serie de baterías para contadores de agua de ITALSAN.

**KIT20** u Kit llave entrada-salida 20/25 a 1" (material)
Precio: 41.72
Kit compuesto por llaves de entrada y salida y manguitos de conexión a contador para baterías de contadores de agua. Llaves con cuerpo DN20 con manguitos para conexión a contador 1" - 1". Llave de entrada con conexión a batería mediante brida orientable, llave de salida con conexión a flexo 1" y sistema antiretorno incorporado. Con opción de precintado incluido. Certificadas según norma UNE 19804. Producto ref. KIT20 de la serie de baterías para contadores de agua de ITALSAN.

**KIT2034** u Kit llave entrada-salida 20/25 a 3/4" (material)
Precio: 41.57
Kit compuesto por llaves de entrada y salida y manguitos de conexión a contador para baterías de contadores de agua. Llaves con cuerpo DN20 con manguitos para conexión a contador 1" - 3/4". Llave de entrada con conexión a batería mediante brida orientable, llave de salida con conexión a flexo 1" y sistema antiretorno incorporado. Con opción de precintado incluido. Certificadas según norma UNE 19804. Producto ref. KIT2034 de la serie de baterías para contadores de agua de ITALSAN.

#### valWafer Válvulas mariposa Wafer con palanca

**BV052FW040** u Válvula mariposa DN=40mm (material)
Precio: 57.06
Válvula de mariposa PN 16,de cuerpo fabricado en fundición gris hierro GG25 (EN-GJL-250), discode fundición dúctil zincada, eje de acero inoxidable y maneta de aluminioy junta en EPDM. Adecuadas para bridas PN 10 y PN 16. Con protección externa de resina Epoxy azul, aplicada electrostáticamente. Rango de temperaturas de trabajo comprendidas entre -10°Cy 120°C, ref. BV052FW040 de la serie de Baterías de ITALSAN.

**BV052FW050** u Válvula mariposa DN=50mm (material)
Precio: 57.06
Válvula de mariposa PN 16,de cuerpo fabricado en fundición gris hierro GG25 (EN-GJL-250), discode fundición dúctil zincada, eje de acero inoxidable y maneta de aluminioy junta en EPDM. Adecuadas para bridas PN 10 y PN 16. Con protección externa de resina Epoxy azul, aplicada electrostáticamente. Rango de temperaturas de trabajo comprendidas entre -10°Cy 120°C, ref. BV052FW050 de la serie de Baterías de ITALSAN.

**BV052FW065** u Válvula mariposa DN=65mm (material)
Precio: 62.59
Válvula de mariposa PN 16,de cuerpo fabricado en fundición gris hierro GG25 (EN-GJL-250), discode fundición dúctil zincada, eje de acero inoxidable y maneta de aluminioy junta en EPDM. Adecuadas para bridas PN 10 y PN 16. Con protección externa de resina Epoxy azul, aplicada electrostáticamente. Rango de temperaturas de trabajo comprendidas entre -10°Cy 120°C, ref. BV052FW065 de la serie de Baterías de ITALSAN.

**BV052FW080** u Válvula mariposa DN=80mm (material)
Precio: 72.12
Válvula de mariposa PN 16,de cuerpo fabricado en fundición gris hierro GG25 (EN-GJL-250), discode fundición dúctil zincada, eje de acero inoxidable y maneta de aluminioy junta en EPDM. Adecuadas para bridas PN 10 y PN 16. Con protección externa de resina Epoxy azul, aplicada electrostáticamente. Rango de temperaturas de trabajo comprendidas entre -10°Cy 120°C, ref. BV052FW080 de la serie de Baterías de ITALSAN.

**BV052FW100** u Válvula mariposa DN=100mm (material)
Precio: 84.94
Válvula de mariposa PN 16,de cuerpo fabricado en fundición gris hierro GG25 (EN-GJL-250), discode fundición dúctil zincada, eje de acero inoxidable y maneta de aluminioy junta en EPDM. Adecuadas para bridas PN 10 y PN 16. Con protección externa de resina Epoxy azul, aplicada electrostáticamente. Rango de temperaturas de trabajo comprendidas entre -10°Cy 120°C, ref. BV052FW100 de la serie de Baterías de ITALSAN.

**BV052FW125** u Válvula mariposa DN=125mm (material)
Precio: 106.38
Válvula de mariposa PN 16,de cuerpo fabricado en fundición gris hierro GG25 (EN-GJL-250), discode fundición dúctil zincada, eje de acero inoxidable y maneta de aluminioy junta en EPDM. Adecuadas para bridas PN 10 y PN 16. Con protección externa de resina Epoxy azul, aplicada electrostáticamente. Rango de temperaturas de trabajo comprendidas entre -10°Cy 120°C, ref. BV052FW125 de la serie de Baterías de ITALSAN.

**BV052FW150** u Válvula mariposa DN=150mm (material)
Precio: 117.46
Válvula de mariposa PN 16,de cuerpo fabricado en fundición gris hierro GG25 (EN-GJL-250), discode fundición dúctil zincada, eje de acero inoxidable y maneta de aluminioy junta en EPDM. Adecuadas para bridas PN 10 y PN 16. Con protección externa de resina Epoxy azul, aplicada electrostáticamente. Rango de temperaturas de trabajo comprendidas entre -10°Cy 120°C, ref. BV052FW150 de la serie de Baterías de ITALSAN.

**BV052FW200** u Válvula mariposa DN=200mm (material)
Precio: 168.04
Válvula de mariposa PN 16,de cuerpo fabricado en fundición gris hierro GG25 (EN-GJL-250), discode fundición dúctil zincada, eje de acero inoxidable y maneta de aluminioy junta en EPDM. Adecuadas para bridas PN 10 y PN 16. Con protección externa de resina Epoxy azul, aplicada electrostáticamente. Rango de temperaturas de trabajo comprendidas entre -10°Cy 120°C, ref. BV052FW200 de la serie de Baterías de ITALSAN.

#### Kitllave BCN Kit de válvula de entrada y salida para baterías ( especial Barcelona )

**KIT20BCN34** Kit de válvula entrada y salida y manguito 3/4"
Precio: 51.54
Kit compuesto por llaves de entrada y salida y 2 manguitos de conexión a contador para baterías de contadores de agua. Llaves con cuerpo DN20 con manguitos para conexión a contador 3/4". Llave de entrada con conexión a batería mediante brida orientable, llave de salida con conexión a flexo 3/4" y sistema antiretorno incorporado. Con opción de precintado incluido. Certificadas según norma UNE 19804. Producto ref. KIT20BCN34 de la serie de baterías para contadores de agua de ITALSAN.

**KIT20BCN1** Kit de válvula entrada y salida y manguito 1"
Precio: 51.54
Kit compuesto por llaves de entrada y salida y 2 manguitos de conexión a contador para baterías de contadores de agua. Llaves con cuerpo DN20 con manguitos para conexión a contador 3/4" - 1". Llave de entrada con conexión a batería mediante brida orientable, llave de salida con conexión a flexo 1" y sistema antiretorno incorporado. Con opción de precintado incluido. Certificadas según norma UNE 19804. Producto ref. KIT20BCN1 de la serie de baterías para contadores de agua de ITALSAN.
